# Lilienthal -/ L153 Grasberg Fahrbahnerhaltung
Angebotsaufforderung (GAEB DA XML 3.2, DA83)
Projekt: 487425
Währung: EUR
Vergabeart: Öffentliche Ausschreibung
Eröffnung: 29.10.2026 10:00:00
Ende der Zuschlagsfrist: 08.12.2026
Auftraggeber: NLStBV, Geschäftsbereich Verden, Bgm.-Münchmeyer-Str.10, 27283 Verden, DE, Telefon 04231-9857-0, Fax 04231-9857-250, E-Mail eVergabe-VER@nlstbv.niedersachsen.de; DV-Nummer: 2133-3180/31435-487425-322002
Erstellt mit: GXML Toolbox V3.3 R20230829, iTWO_64 V25.0.891, 15.10.2026

## 322002 Ersatzpflanzung für Fahrbahn- und RW-Erneuerung
Datum: 15.10.2026

### Abschnitt 00 Ersatzbepfl. Allerbrücke Ver B215

#### Unterabschnitt 00.00 Baustelleneinrichtung

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

#### Unterabschnitt 00.01 Verkehrssicherung

**00.01.0001 Verk.sich. kürzerer Dauer durchf.**
*** Pauschalposition
Verkehrssicherung an Arbeitstellen von kürzerer Dauer aufstellen, vorhalten, beseitigen, warten und betreiben. Vorübergehende Sicherungsmaßnahmen durchführen.
Nach RSA, Regelplan ´CI/5` und VZ Plan Radweg/I außerorts. Innerorts´BI/6`
Für stationäre Arbeitstellen.
Dauer der Verkehrsführung über 4 Std. bis 8 Std.
Bei Tageslicht.
Für die Bauphase´gilt für die gesamte Bepflanzung`
Menge: 1,000 Psch

**00.01.0002 Verk.sich. kürzerer Dauer durchf.**
*** Pauschalposition
Verkehrssicherung an Arbeitstellen von kürzerer Dauer aufstellen, vorhalten, beseitigen, warten und betreiben. Vorübergehende Sicherungsmaßnahmen durchführen.
Nach RSA, Regelplan ´CII/2` außerorts und 'BIV/2` innerorts.
Für stationäre Arbeitstellen.
Dauer der Verkehrsführung über 4 Std. bis 8 Std.
Bei Tageslicht.
Für die Fertigstellungspflege 'gilt für sämtliche Pflege- und Wässerungsgänge während der Fertigstellungspflege'.
Menge: 1,000 Psch

**00.01.0003 Verk.sich. kürzerer Dauer durchf.**
*** Pauschalposition
Verkehrssicherung an Arbeitstellen von kürzerer Dauer aufstellen, vorhalten, beseitigen, warten und betreiben. Vorübergehende Sicherungsmaßnahmen durchführen.
Nach RSA, Regelplan ´CII/2` außerorts und 'BIV/2` innerorts.
Für stationäre Arbeitstellen.
Dauer der Verkehrsführung über 4 Std. bis 8 Std.
Bei Tageslicht.
Für die Entwicklungspflege im 1. Pflegejahr 'sämtliche Pflege- und Wässerungsgänge'
Menge: 1,000 Psch

**00.01.0004 Verk.sich. kürzerer Dauer durchf.**
*** Pauschalposition
Verkehrssicherung an Arbeitstellen von kürzerer Dauer aufstellen, vorhalten, beseitigen, warten und betreiben. Vorübergehende Sicherungsmaßnahmen durchführen.
Nach RSA, Regelplan ´CII/2` außerorts und 'BIV/2` innerorts.
Für stationäre Arbeitstellen.
Dauer der Verkehrsführung über 4 Std. bis 8 Std.
Bei Tageslicht.
Für die Entwicklungspflege im 2. Pflegejahr 'sämtliche Pflege- und Wässerungsgänge'
Menge: 1,000 Psch

#### Unterabschnitt 00.02 Baustellen vor-/nachbereitung

*Hinweis: Hinweis zur OZ 00.02.0001.*
Größe der Mähfläche an den Baumstandorten 2,0m*2,0m.
Strauchflächen sollen ebenfalls

**00.02.0001 Vegetationsfläche mähen Seitentrennstr.**
StL-Nr. 211070180390
Vegetationsfläche vor Beginn der Pflanzarbeiten mähen.
Fläche = Seitentrennstreifen.
Mähgut 'aufnehmen und nach Wahl des AN verwerten'
Menge: 600,000 m2
Leistungsbereichkatalog: 107

**00.02.0002 Vegetationsfläche mähen steiler 1:3*Böschungen**
StL-Nr. 211070182190
Vegetationsfläche vor Beginn der Pflanzarbeiten mähen.
Neigung der Fläche steiler 1:3.
Fläche = Böschungen.
Mähgut 'aufnehmen und nach Wahl des AN verwerten'
Menge: 5360,000 m2
Leistungsbereichkatalog: 107

**00.02.0003 Gehölze ohne Ballen einschlagen J, l.Hei, Str**
StL-Nr. 2110730401
Gehölze ohne Ballen übersichtlich, nach Arten und Größe
getrennt, einschlagen. Gräben auf dem Einschlagplatz
herstellen. Gehölze im Einschlag feucht halten. Liefern
der Gehölze wird gesondert vergütet.
Gehölze = Jungpflanzen, leichte Heister, leichte Sträucher und verpflanzte Sträucher.
Menge: 4580,000 St
Leistungsbereichkatalog: 107

**00.02.0004 Gehölze mit Ballen einschlagen H, Al, Sol**
StL-Nr. 2110730601
Gehölze mit Ballen oder Container übersichtlich, nach
Arten und Größen getrennt, einschlagen. Ballen/ Container allseitig mit lockerem Boden oder Mulchstoff umgeben. Gehölze im Einschlag feucht halten. Liefern der
Gehölze wird gesondert vergütet.
Gehölze = Hochstämme, Alleebäume und Solitärgehölze.
Menge: 40,000 St
Leistungsbereichkatalog: 107

**00.02.0005 Sonst. nicht gefähr. Abfall ents. 20 03 01*DepV=DK0 Wahl AN einr.*Verbleib elektr.**
StL-Nr. 24802460011911
Sonstigen, nicht gefährlichen Abfall nach
Unterlagen des AG laden, zur Entsorgungsanlage
befördern und entsorgen. Abrechnung nach
Wiegenachweisen.
Abfall = gemischte Siedlungsabfälle.
Abfallschlüssel = 20 03 01.
Zuordnungswert DepV = DK 0.
Abfall laden 'und abtransportieren'

Entsorgung nach Wahl des AN. Kosten der
Abfallentsorgung trägt der AN.
Verbleibsdokumentation nach Unterlagen des AG
führen. Dokumentation und Wiegenachweise nach
Abschluss dem AG elektronisch übergeben.
Menge: 0,500 t

#### Unterabschnitt 00.03 Materiallieferung

*Hinweis: Hinweis zur OZ 00.03.0001*
für die Pflanzung der Hochstämme
100l je Baumstandort

**00.03.0001 Miner. Bodenverb.stoff liefern Perlit*Körnung 2/5 mm lose anliefern**
StL-Nr. 211071065201
Mineralischen Bodenverbesserungsstoff liefern.
Bodenverbesserungsstoff = Perlit.
Körnung = 2/5 mm.
Lieferform = Lose. Abgerechnet wird nach Aufmaß auf dem
Fahrzeug auf der Baustelle.
Menge: 4,000 m3
Leistungsbereichkatalog: 107

*Hinweis: Hinweis zur OZ 00.03.0002*
für die Pflanzung der Hochstämme
30l je Baumstandort
2 l je Strauch/Heister

**00.03.0002 Gütegesicherten Fertigkompost lief. Körnung 0-12 mm*lose anliefern**
StL-Nr. 2110710811
Gütegesicherten Fertigkompost aus sortenreinen Garten
und Parkabfällen sowie Bioabfällen, Rottegrad 4 bis 5,
zur Bodenverbesserung aufbereitet, homogen und
streufähig, liefern. Nachfolgende Qualitätsmerkmale
durch Untersuchungszeugnis einer vergleichbaren Probe,
nicht älter als drei Monate, belegen: pflanzenverträglich und hygienisch unbedenklich, pH-Wert 6,5
bis 8,5, C/N- Verhältnis max. 25:1, organische Substanz
min. 15 v.H. in Trockenmasse. Wassergehalt max. 45 v.H.
Körnung fein = 0 bis 12 mm.
Lieferform = Lose. Abgerechnet wird nach Aufmaß auf dem
Fahrzeug auf der Baustelle.
Menge: 10,360 m3
Leistungsbereichkatalog: 107

*Hinweis: Hinweis zur OZ 00.03.0003*
für die Pflanzung der Hochstämme
1,5 kg je Baumstandort
0,03 kg je Strauch

**00.03.0003 Wasserspeichergranulat Copolymer**
Wasserspeichergranulat als organisches Copolymer auf Kaliumsalzbasis
1,5 kg/Pflanzgrube
 GEFA Produkte® Fabritz GmbH
STOCKOSORB®" oder gleichwertig
Menge: 197,400 kg

*Hinweis: Hinweis zur OZ 00.03.0004*
Düngung für die Pflanzung der Hochstämme: 2Kg/Baum.
im 1. und 2. Entwicklungspflegejahr Hochstämme:
0,5 kg je Baumstandort und Düngergabe
Sträucher: 0,02Kg/Gehölz in allen 3 Pflegejahren

**00.03.0004 Organischen Dünger liefern**
StL-Nr. 2110711099
Organischen Dünger liefern.
Organischer Dünger 'Beispielhafter Hersteller: Oscorna Hornamon Baumdünger, Organischer NPK-Dünger mit 6%N,4%P, 5%K oder gleichwertig.'
Menge: 394,800 kg
Leistungsbereichkatalog: 107

#### Unterabschnitt 00.04 Gehölzlieferung

*Hinweis: Bäume Einzelbaumpflanzung, Maßnahme 3.3*
Bäume für die Einzelbaumpflanzung der Maßnahme 3.3

**00.04.0001 Quercus robur liefern Al 3xv mDb 18-20*VkG 1**
StL-Nr. 2684150312000100
Quercus robur (Stiel-Eiche) liefern.
Alleebaum, dreimal verpflanzt, mit Drahtballen, Stammumfang 18 bis 20 cm.
Vorkommensgebiet 1, Norddeutsches Tiefland.
Menge: 1,000 St

**00.04.0002 Tilia cordata liefern Al 3xv mDb 18-20*VkG 1 HkG 823 01**
StL-Nr. 2684170309000101
Tilia cordata (Winter-Linde) liefern.
Alleebaum, dreimal verpflanzt, mit Drahtballen, Stammumfang 18 bis 20 cm.
Vorkommensgebiet 1, Norddeutsches Tiefland.
Herkunftsgebiet Nordwestdeutsches Tiefland, 823 01.
Menge: 25,000 St

**00.04.0003 Acer campestre liefern H 3xv mDb 18-20*VkG 1**
Acer campestre (Feld-Ahorn) liefern.
Hochstamm, dreimal verpflanzt, mit Drahtballen, Stammumfang 18 bis 20 cm.
Vorkommensgebiet 1, Norddeutsches Tiefland.
Menge: 14,000 St

*Hinweis: Leichte Heister Maßnahme 5.1*
Gehölze für die Maßnahme 5.1 gemäß Ausführungsplanung

**00.04.0004 Betula pendula liefern l.Hei 80-100*VkG 1 HkG 804 01**
Betula pendula (Hänge-Birke) liefern.
Leichter Heister, 80 bis 100 cm.
Vorkommensgebiet 1, Norddeutsches Tiefland.
Herkunftsgebiet Nordwestdeutsches Tiefland, 804 01.
Menge: 40,000 St

**00.04.0005 Quercus robur liefern l.Hei 80-100*VkG 1**
StL-Nr. 2684150304000100
Quercus robur (Stiel-Eiche) liefern.
Leichter Heister, 80 bis 100 cm.
Vorkommensgebiet 1, Norddeutsches Tiefland.
Menge: 40,000 St

**00.04.0006 Alnus glutinosa liefern l.Hei 80-100*VkG 1 HkG 802 01**
Alnus glutinosa (Rot-Erle) liefern.
Leichter Heister, 80 bis 100 cm.
Vorkommensgebiet 1, Norddeutsches Tiefland.
Herkunftsgebiet Nordwestdeutsches Tiefland, 802 01.
Menge: 40,000 St

**00.04.0007 Carpinus betulus liefern l.Hei 80-100*VkG 1 HkG 806 01**
StL-Nr. 2684110504000101
Carpinus betulus (Hainbuche) liefern.
Leichter Heister, 80 bis 100 cm.
Vorkommensgebiet 1, Norddeutsches Tiefland.
Herkunftsgebiet Nordwestdeutsches Tiefland, 806 01.
Menge: 40,000 St

**00.04.0008 Sorbus aucuparia liefern l.Hei 80-100*VkG 1**
Sorbus aucuparia (Gewöhnliche Vogelbeere) liefern.
Leichter Heister, 80 bis 100 cm.
Vorkommensgebiet 1, Norddeutsches Tiefland.
Menge: 40,000 St

**00.04.0009 Acer pseudoplatanus liefern l.Hei 80-100*VkG 1 HkG 801 01**
Acer pseudoplatanus (Berg-Ahorn) liefern.
Leichter Heister, 80 bis 100 cm.
Vorkommensgebiet 1, Norddeutsches Tiefland.
Herkunftsgebiet Norddeutsches Tiefland, 801 01.
Menge: 40,000 St

**00.04.0010 Acer platanoides liefern l.Hei 100-150*VkG 1 HkG 800 01**
StL-Nr. 2684100304000101
Acer platanoides (Spitz-Ahorn) liefern.
Leichter Heister, 100 bis 150 cm.
Vorkommensgebiet 1, Norddeutsches Tiefland.
Herkunftsgebiet Norddeutsches Tiefland, 800 01.
Menge: 40,000 St

**00.04.0011 Acer campestre liefern l.Hei 80-100*VkG 1**
StL-Nr. 26841001020001
Acer campestre (Feld-Ahorn) liefern.
Leichter Heister, 80 bis 100 cm.
Vorkommensgebiet 1, Norddeutsches Tiefland.
Menge: 40,000 St

**00.04.0012 Tilia cordata liefern l.Hei 80-100*VkG 1 HkG 823 01**
Tilia cordata (Winter-Linde) liefern.
Leichter Heister, 80 bis 100 cm.
Vorkommensgebiet 1, Norddeutsches Tiefland.
Herkunftsgebiet Nordwestdeutsches Tiefland, 823 01.
Menge: 40,000 St

**00.04.0013 Malus sylvestris liefern l.Hei 100-150**
Malus sylvestris (Wild-Apfel) - syn. M. communis - liefern.
Leichter Heister, 1 x v., 100 bis 150 cm.
Menge: 40,000 St

**00.04.0014 Prunus avium liefern l.Hei 80-100*VkG 1 HkG 814 01**
Prunus avium (Vogel-Kirsche) liefern.
Leichter Heister, 80 bis 100 cm.
Vorkommensgebiet 1, Norddeutsches Tiefland.
Herkunftsgebiet Nordwestdeutsches Tiefland, 814 01.
Menge: 40,000 St

*Hinweis: leichte Stäucher Maßnahme 5.1*
Gehölze für die Maßnahme 5.1 gemäß Ausführungsplanung

**00.04.0015 Sambucus nigra liefern v.Str 3Tr. 60-100*VkG 1**
StL-Nr. 268416350301
Sambucus nigra (Schwarzer Holunder) liefern.
Verpflanzter Strauch, 3 Triebe, 60 bis 100 cm.
Vorkommensgebiet 1, Norddeutsches Tiefland.
Menge: 410,000 St

**00.04.0016 Prunus spinosa liefern v.Str 3Tr. 60-100*VkG 1**
StL-Nr. 268414390301
Prunus spinosa (Schlehe) liefern.
Verpflanzter Strauch, 3 Triebe, 60 bis 100 cm.
Vorkommensgebiet 1, Norddeutsches Tiefland.
Menge: 410,000 St

**00.04.0017 Rosa canina liefern v.Str 3Tr. 60-100*VkG 1**
StL-Nr. 268415170301
Rosa canina (Hunds-Rose) liefern.
Verpflanzter Strauch, 3 Triebe, 60 bis 100 cm.
Vorkommensgebiet 1, Norddeutsches Tiefland.
Menge: 410,000 St

**00.04.0018 Ligustrum vulgare liefern v.Str 3Tr. 60-100*VkG 1**
Ligustrum vulgare (Gewöhnlicher Liguster) liefern.
Verpflanzter Strauch, mind. 3 Triebe, 60 bis 100 cm.
Vorkommensgebiet 1, Norddeutsches Tiefland.
Menge: 410,000 St

**00.04.0019 Euonymus europaeus liefern v.Str 3Tr. 60-100*VkG 1**
StL-Nr. 268412030301
Euonymus europaeus (Europäisches Pfaffenhütchen) liefern.
Verpflanzter Strauch, 3 Triebe, 60 bis 100 cm.
Vorkommensgebiet 1, Norddeutsches Tiefland.
Menge: 410,000 St

**00.04.0020 Cornus sanguinea liefern v.Str 4Tr.60-100*VkG 1**
StL-Nr. 268411190301
Cornus sanguinea (Blutroter Hartriegel) liefern.
Verpflanzter Strauch, 4 Triebe, 60 bis 100 cm.
Vorkommensgebiet 1, Norddeutsches Tiefland.
Menge: 410,000 St

**00.04.0021 Rosa arvensis liefern v.Str 3Tr. 60-100**
StL-Nr. 2684151502
Rosa arvensis (Kriechende Rose) liefern.
Verpflanzter Strauch, 3 Triebe, 60 bis 100 cm.
Menge: 410,000 St

**00.04.0022 Corylus avellana liefern v.Str 4Tr.60-100*VkG 1**
StL-Nr. 268411210301
Corylus avellana (Gewöhnliche Hasel) liefern.
Verpflanzter Strauch, 4 Triebe, 60 bis 100 cm.
Vorkommensgebiet 1, Norddeutsches Tiefland.
Menge: 410,000 St

**00.04.0023 Frangula alnus liefern v.Str 3 Tr.60-100*VkG 1**
StL-Nr. 268412090301
Frangula alnus (Echter Faulbaum) - syn. Rhamnus frangula -
liefern.
Verpflanzter Strauch, 3 Triebe, 60 bis 100 cm.
Vorkommensgebiet 1, Norddeutsches Tiefland.
Menge: 410,000 St

**00.04.0024 Crataegus monogyna liefern v.Str 3Tr. 60-100*VkG 1**
StL-Nr. 268411430301
Crataegus monogyna (Eingriffliger Weißdorn) liefern.
Verpflanzter Strauch, 3 Triebe, 60 bis 100 cm.
Vorkommensgebiet 1, Norddeutsches Tiefland.
Menge: 410,000 St

#### Unterabschnitt 00.05 Pflanz-/ Saatarbeiten

**00.05.0001 Querschläge als Suchschachtung**
Suchaschachtung ausführen:
Aushub für Suchschachtungen (Querschläge zur Erkundung fremder Versorgungsleitungen und Bestimmung der Kabeltrassen in Handschachtung. Aushub nur nach Anordnung und angabe des AG.
Die Vorschriften der Versorgungsunternehmen müssen beachtet werden.
Kennzeichnung der Trassen Verläufe für den Zeitraum der Pflanzarbeiten.
Suchschachtung in Handschachtung ausheben und verfüllen..
Inklusive Bodenaushub, Sicherung der Baugrubenwände, verfüllen und verdichten der Baugrube.
Inklusive aller, zur zweifelsfreien Lagebestimmung erforderlichen Leistungen, Verkehrssicherung durchführen.
Aushub in Oberboden und Boden getrennt seitlich zwischenlagern inkl.
wiedereinbau an Ort und Stelle und  ggf. erforderlicher Wasserhaltungsabreiten.
Die Ausführung ist gegenüber den übrigen Erdarbeiten ggf. zeitlich vorgezogen, die gesonderte Anfahrt des Geräts ist mit einzukalkulieren.
Bodenklasse 3-5
Mittlere Grabenbreite: 1m
Aushubtiefe: bis 1,5 m
Abgerechnet wird nach Grabenaufmaß.
Menge: 2,000 m3

**00.05.0002 Hochstamm / Alleebaum pflanzen Hü.14-18,Sol.m.B.*Neigung 1:4-1:3 100x100x70 cm*unterer Astkranz Boden, DU 120 cm*Bodenverb.gesond. Sicherung Brett*Boden einplan.**
StL-Nr. 2110731841318111
Hochstamm, Alleebaum, Stammbusch oder Solitär pflanzen.
Pflanzschnitt durchführen. Pflanzloch herstellen.
Brauchbaren Boden wieder einbauen. Gehölz liefern wird
gesondert vergütet.
Hochstamm/Stammbusch, Stammumfang über 14 bis 18 cm,
Solitär mit Ballen/Container.
Pflanzung auf Böschung, Neigung 1:4 bis 1:3.
Pflanzloch 100 x 100 x 70 cm.
Unteren Astkranz entfernen.
Gießrand aus anstehendem Boden herstellen, Mindesthöhe
des Gießrandes über der Pflanzscheibe 20 cm, Durchmesser 120 cm.
Bodenverbesserungsstoffe nach Unterlagen des AG mit dem
brauchbaren Boden vermischen. Bodenverbesserungsstoffe
werden gesondert vergütet.
Bodensicherung der Pflanzscheiben talseitig, Höhe 40
cm, mit zwei Brettern, 100 x 20 x 2,5 cm und zwei
Pflöcken aus Holz, 100 cm lang, Zopfdurchmesser 8 bis
10 cm. Bretter an Pflöcken befestigen. Oberkante 10 cm
über Ballen.
Überschüssigen Boden seitlich einplanieren.
Menge: 13,000 St
Leistungsbereichkatalog: 107

**00.05.0003 Hochstamm / Alleebaum pflanzen Hü.14-18,Sol.m.B.*geschl. Grasnarbe 100x100x70 cm*unterer Astkranz Boden, DU 120 cm*Bodenverb.gesond. Boden einplan.**
StL-Nr. 2110731843318101
Hochstamm, Alleebaum, Stammbusch oder Solitär pflanzen.
Pflanzschnitt durchführen. Pflanzloch herstellen.
Brauchbaren Boden wieder einbauen. Gehölz liefern wird
gesondert vergütet.
Hochstamm/Stammbusch, Stammumfang über 14 bis 18 cm,
Solitär mit Ballen/Container.
Pflanzung auf Fläche mit geschlossener Grasnarbe.
Pflanzloch 100 x 100 x 70 cm.
Unteren Astkranz entfernen.
Gießrand aus anstehendem Boden herstellen, Mindesthöhe
des Gießrandes über der Pflanzscheibe 20 cm, Durchmesser 120 cm.
Bodenverbesserungsstoffe nach Unterlagen des AG mit dem
brauchbaren Boden vermischen. Bodenverbesserungsstoffe
werden gesondert vergütet.
Überschüssigen Boden seitlich einplanieren.
Menge: 27,000 St
Leistungsbereichkatalog: 107

**00.05.0004 Gehölz pflanzen J., l.Str.,lHei.*steiler 1:3 geschl. Grasn.*Loch 30x30x30 cm Gießrand*Bodenverb. ges. Boden einplan.**
StL-Nr. 2684032012121101
Gehölz pflanzen. Pflanzloch oder Pflanzgraben herstellen. Geeigneten Boden wieder einbauen. Gehölz liefern
wird gesondert vergütet.
Gehölz = Jungpflanze, leichter Strauch, leichter Heister.
Neigung der Fläche steiler 1:3.
Pflanzung auf Fläche mit geschlossener Grasnarbe.
Pflanzloch 30 x 30 cm oder Durchmesser = 35 cm, 30 cm
tief.
Gießrand entsprechend Pflanzlochgröße anlegen.
Bodenverbesserungsstoffe nach Unterlagen des AG mit
geeignetem Boden vermischen. Bodenverbesserungsstoffe
werden gesondert vergütet.
Überschüssigen Boden seitlich einplanieren.
Menge: 440,000 St

**00.05.0005 Gehölz pflanzen v.Str.*steiler 1:3 geschl. Grasn.*Loch 30x30x30 cm Gießrand*Bodenverb. ges. Boden einplan.**
StL-Nr. 2684032022121101
Gehölz pflanzen. Pflanzloch oder Pflanzgraben herstellen. Geeigneten Boden wieder einbauen. Gehölz liefern
wird gesondert vergütet.
Gehölz = verpflanzter Strauch.
Neigung der Fläche steiler 1:3.
Pflanzung auf Fläche mit geschlossener Grasnarbe.
Pflanzloch 30 x 30 cm oder Durchmesser = 35 cm, 30 cm
tief.
Gießrand entsprechend Pflanzlochgröße anlegen.
Bodenverbesserungsstoffe nach Unterlagen des AG mit
geeignetem Boden vermischen. Bodenverbesserungsstoffe
werden gesondert vergütet.
Überschüssigen Boden seitlich einplanieren.
Menge: 4140,000 St

*Hinweis: Hinweis zur OZ 00.05.0006*
Die Steckhölzer müssen von im Norden angrenzenden Weidengebüsch gewonnen werden und auf die 1100m² große Fläche in 2x2m gesteckt werden.

**00.05.0006 Steckholz/Setzstange einbringen*25 cm, DU 1 cm Löcher vorstoßen*Strauchweide Unte.AG Best.bel.*1/3 der Länge**
StL-Nr. 2110754291110401
Steckholz/Setzstange, bewurzelungsfähig, in den Boden
einbringen.
Einbringen 'Uferbereich'

Steckholz = 25 cm lang, Durchmesser mindestens 1 cm.
Löcher vorstoßen.
Gehölzart = Strauchweide.
Steckholz/Setzstange nach Unterlagen des AG gewinnen.
Nicht verwendbares Schnittgut rutschsicher lagern und
im Bestand belassen.
Einbringtiefe der Setzstange = 1/3 der Länge.
Menge: 275,000 St
Leistungsbereichkatalog: 107

*Hinweis: Hinweis zur OZ 00.05.0007.*
Es sind nur die zwei Strauchflächen in Hönisch mit einem Verbissschutzzaun zu versehen.

**00.05.0007 Verbissschutzzaun herstellen MW 40 mm, 0,9 mm*Gefl. verankern Höhe 1,6 m*Pfahl Metall Pf. 2 m, DU 6-8cm*Pfahlabstand 3 m unterhalten**
StL-Nr. 2684037422111201
Zaun aus Drahtgeflecht als Verbissschutz von
Gehölzflächen herstellen.
Sechseckgeflecht, Maschenweite= 40 mm, Draht - d =  0,9
mm
Drahtgeflecht mit Metallheringen am Boden verankern.
Höhe des Drahtgeflechts 1,60 m.
Pfahl aus Metall, Z-Profil.
Pfahllänge = 2,00 m, Durchmesser 6 bis 8 cm.
Pfahlabstand = 3,00 m.
Verbissschutzzaun während der Vertragslaufzeit unterhalten.
Menge: 760,000 m

**00.05.0008 Tor herstellen 1-2 Schwebepfähle*Zaunfeldlänge**
StL-Nr. 2684037611
Tor in Verbissschutzzaun als Zugang zu den Vegetationsflächen herstellen.
Spanntor mit ein bis zwei Schwebepfählen aus Rundhölzern, buntgeschält.
Torbreite = Zaunfeldlänge.
Menge: 2,000 St

*Hinweis: Hinweis zur OZ 00.05.0009.*
Die Baumverankerung ist auf ebener Fläche sowie an Böschungen herzustellen.

**00.05.0009 Baumverankerung (Pfahlbock) herst. Dreibock bunt geschält*Querholz halbr. 1 Bindung/Pfahl*Baumgurt 50 mm**
StL-Nr. 2110734429111500
Baumverankerung als Pfahlbock herstellen. Pfähle gekegelt bzw. gefast und gespitzt, standfest einschlagen.
Pfahlbock mit drei Pfählen.
Pfahllänge '3,50 m, Zopfdurchmesser 8 bis 10 cm'

Pfahl aus Nadelholz bunt geschält.
Pfahlzöpfe durch Querhölzer seitlich verbinden, Pfahlverbindung = Halbrundholz geschält, Durchmesser = 50mm.
Eine Bindung je Pfahl.
Bindung = Baumgurt, 50 mm breit. Bindung am Pfahl annageln.
Menge: 40,000 St
Leistungsbereichkatalog: 107

*Hinweis: Hinweis zur OZ 00.05.0008*
Der Rindenschutz wird nur an den folgenden Baumarten benötigt:
Ahorn, Hainbuche, Eiche, Linde, Ulme, Erle

**00.05.0010 Rindenschutz herstellen StU bis 20 cm*Höhe bis 2,70 m Stammschutzfarbe**
StL-Nr. 211073521201
Rindenschutz herstellen.
Stammumfang bis 20 cm.
Schutzhöhe bis 2,70 m.
Schutz = Stammschutzfarbe, Mindesthaltbarkeit 5 Jahre.
Menge: 40,000 St
Leistungsbereichkatalog: 107

*Hinweis: Hinweis zur OZ 00.05.0009*
Pflanzscheibengröße:
Pflanzscheibendurchmesser resultiert aus gemulchter Pflanzscheibe sowie des aus Erde herzustellenden, cirka 120 cm breiten Gießrandes.

**00.05.0011 Pflanzscheibe mulchen Pflanzsch. DU 120*Nadelholzr. 10/40 Dicke 10 cm**
StL-Nr. 211073605102
Pflanzscheibe von Gehölz gleichmäßig dick mulchen.
Pflanzscheibengröße, Durchmesser = 120 cm.
Mulchstoff = Nadelholzrinde 10/40 mm, C/N-Verhältnis
>60.
Dicke der Mulchschicht = 10 cm.
Menge: 40,000 St
Leistungsbereichkatalog: 107

*Hinweis: Hinweis zu OZ 00.05.0012*
Mulch Sträucher

**00.05.0012 Pflanzscheibe mulchen*Nadelholzr. 10/40 Dicke 10 cm**
StL-Nr. 211073609102
Pflanzscheibe von Gehölz gleichmäßig dick mulchen.
Pflanzscheibengröße '35 cm'

Mulchstoff = Nadelholzrinde 10/40 mm, C/N-Verhältnis
>60.
Dicke der Mulchschicht = 10 cm.
Menge: 4580,000 St
Leistungsbereichkatalog: 107

**00.05.0013 Ungeeigneten Boden beseitigen**
Ungeeigneten Boden, bei der erstellung der Pflanzgruben angefallen, aufnehmen und entsprechend den gesetzlichen Vorschriften auf einer zugelassenen Deponie entsorgen. Entsorgungskosten werden nicht gesondert vergütet. Abgerechnet wird nach Aufmaß auf dem Fahrzeug.
Menge: 1,000 m3

**00.05.0014 Austauschboden einbauen Boden liefern*Aufmaß Fahrzeug**
StL-Nr. 2110733622
Austauschboden nach Unterlagen des AG einbauen.
Austauschboden nach Unterlagen des AG liefern.
Abgerechnet wird nach Aufmaß auf dem Fahrzeug.
Menge: 1,000 m3
Leistungsbereichkatalog: 107

*Hinweis: Hinweis zu 00.05.0015*
Wurzelbereich ist durchdringend zu durchfeuchten
Pro Gang 100l bei Alleebäumen, Hochstämmen und
Solitären
Pro Gang je ,10 l bei Sträuchern.
Bemessungsgrundlage: 1 Wässerungsgänge.

**00.05.0015 Gehölz wässern**
Gehölz wässern. Wassermenge je Wässerungsgang und Pflanze nach Unterlagen des AG. Wasser liefern. Abgerechnet wird die eingebrachte Wassermenge.
Menge: 49,800 m3

#### Unterabschnitt 00.06 Fertigst.pflege Bäume 1.Jahr

**00.06.0001 Einzelgehölz pflegen 1. Pflegegang*Fertigst.pflege Pflanzsch. jäten*Mulde, DU 120 cm Pfl.sch ü. 100 cm*Stamm u. Stock Bindung nachbess.*richten,entfernen**
StL-Nr. 2110761811144213
Hochstamm, Stammbusch, Solitärpflanze oder Heister in
Einzelstellung pflegen. Unerwünschter Aufwuchs nach
Wahl des AN verwerten.
Erster Pflegegang.
Während der Fertigstellungspflege.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 40,000 St
Leistungsbereichkatalog: 107

**00.06.0002 Einzelgehölz pflegen 2. Pflegegang*Fertigst.pflege Pflanzsch. jäten*Mulde, DU 120 cm Pfl.sch ü. 100 cm*Stamm u. Stock Bindung nachbess.*richten,entfernen**
StL-Nr. 2110761821144213
Hochstamm, Stammbusch, Solitärpflanze oder Heister in
Einzelstellung pflegen. Unerwünschter Aufwuchs nach
Wahl des AN verwerten.
Zweiter Pflegegang.
Während der Fertigstellungspflege.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 40,000 St
Leistungsbereichkatalog: 107

**00.06.0003 Einzelgehölz pflegen 3. Pflegegang*Fertigst.pflege Pflanzsch. jäten*Mulde, DU 120 cm Pfl.sch ü. 100 cm*Stamm u. Stock Bindung nachbess.*richten,entfernen**
StL-Nr. 2110761831144213
Hochstamm, Stammbusch, Solitärpflanze oder Heister in
Einzelstellung pflegen. Unerwünschter Aufwuchs nach
Wahl des AN verwerten.
Dritter Pflegegang.
Während der Fertigstellungspflege.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 40,000 St
Leistungsbereichkatalog: 107

*Hinweis: Hinweis zur OZ 00.06.0004*
Eichensplintkäferbehandlung an Eiche, PSM hat
nur noch eine Zulassung bis zum 30 September 2026, ist aber noch bis zum 31 März 2027 im Handel.
Restbestände dürfen bis zum 31 März 2028 eingesetzt werden.

**00.06.0004 Pflanzenschutz 1 Durchgang**
Pflanzenschutzbehandlung
Vorbeugende Behandlung gegen den Eichensplintkäfer.
Pflanzenschutzmittel liefern und Eichen-/ Birkenhochstämme gemäß Auflagen des zuständigen Pflanzenschutzamtes vollflächig bis zum Kronenansatz bzw. im Hauptastbereich streichen.
Das Einholen der erforderlichen Genehmigung beim zuständigen Pflanzenschutz ist Sache des AN.
1. Durchgang im Zeitraum von Mitte April bis Mitte Mai durchführen.
Die Kontrolle der Bestände und die terminlich optimale Durchführung liegt in der Verantwortung des AN. Der AG muss die Behandlung freigeben.
Der AG ist zusätzlich per Fax oder E-mail zu informieren.
Menge: 1,000 St

*Hinweis: Hinweis zur OZ 00.06.0005*
Wurzelbereich ist durchdringend zu durchfeuchten
Pro Gang 100l bei Alleebäumen, Hochstämmen und Solitären
Bemessungsgrundlage: 12 Wässerungsgänge.

**00.06.0005 Gehölz wässern**
Gehölz wässern. Wassermenge jeWässerungsgang und Pflanze nach Unterlagen der AG. Wasser liefern. Abgerechnet wird die eingebrachte Wassermenge.
Menge: 48,000 m3

#### Unterabschnitt 00.07 Entw.pflege Bäume 2.Jahr

**00.07.0001 Einzelgehölz pflegen 1. Pflegegang*E.-pflege 1. Jahr Pflanzsch. jäten*Mulde, DU 120 cm Pfl.sch ü. 100 cm*Stamm u. Stock Bindung nachbess.*richten,entfernen**
StL-Nr. 2110761812144213
Hochstamm, Stammbusch, Solitärpflanze oder Heister in
Einzelstellung pflegen. Unerwünschter Aufwuchs nach
Wahl des AN verwerten.
Erster Pflegegang.
Während der Entwicklungspflege im 1. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 40,000 St
Leistungsbereichkatalog: 107

**00.07.0002 Einzelgehölz pflegen 2. Pflegegang*E.-pflege 1. Jahr Pflanzsch. jäten*Mulde, DU 120 cm Pfl.sch ü. 100 cm*Stamm u. Stock Bindung nachbess.*richten,entfernen**
StL-Nr. 2110761822144213
Hochstamm, Stammbusch, Solitärpflanze oder Heister in
Einzelstellung pflegen. Unerwünschter Aufwuchs nach
Wahl des AN verwerten.
Zweiter Pflegegang.
Während der Entwicklungspflege im 1. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 40,000 St
Leistungsbereichkatalog: 107

**00.07.0003 Einzelgehölz pflegen 3. Pflegegang*E.-pflege 1. Jahr Pflanzsch. jäten*Mulde, DU 120 cm Pfl.sch ü. 100 cm*Stamm u. Stock Bindung nachbess.*richten,entfernen**
StL-Nr. 2110761832144213
Hochstamm, Stammbusch, Solitärpflanze oder Heister in
Einzelstellung pflegen. Unerwünschter Aufwuchs nach
Wahl des AN verwerten.
Dritter Pflegegang.
Während der Entwicklungspflege im 1. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 40,000 St
Leistungsbereichkatalog: 107

**00.07.0004 Baumpfahl liefern und austauschen**
Baumpfahl liefern und austauschen.
Baumpfahl als Ersatz liefern und anbringen.
Länge: 3,50m Zopfdurchmesser 8-10cm.
Benötigtes Material für eine neue Baumbindung und
das Anbringen der Halbhölzer ist in den EP mit
einzukalkulieren.
Entsorgung des ausgebauten Materials ist in den EP mit
einzukalkulieren und wird nicht gesondert vergütet.
Menge: 7,000 St

**00.07.0005 Dünger ausbringen*Einzelgehölz**
StL-Nr. 26840126009904
Dünger ausbringen. Dünger liefern wird gesondert
vergütet.
Ausbringmenge '500g/Gehölz'

Vegetation = Einzelgehölz.
Menge: 20,000 kg

*Hinweis: Hinweis zur OZ 00.07.0006*
Eichensplintkäferbehandlung an Eiche, PSM hat
nur noch eine Zulassung bis zum 30 September 2026, ist aber noch bis zum 31 März 2027 im Handel.
Restbestände dürfen bis zum 31 März 2028 eingesetzt werden.

**00.07.0006 Pflanzenschutz 1 Durchgang**
Pflanzenschutzbehandlung
Vorbeugende Behandlung gegen den Eichensplintkäfer.
Pflanzenschutzmittel liefern und Eichen-/ Birkenhochstämme gemäß Auflagen des zuständigen Pflanzenschutzamtes vollflächig bis zum Kronenansatz bzw. im Hauptastbereich streichen.
Das Einholen der erforderlichen Genehmigung beim zuständigen Pflanzenschutz ist Sache des AN.
1. Durchgang im Zeitraum von Mitte April bis Mitte Mai durchführen.
Die Kontrolle der Bestände und die terminlich optimale Durchführung liegt in der Verantwortung des AN. Der AG muss die Behandlung freigeben.
Der AG ist zusätzlich per Fax oder E-mail zu informieren.
Menge: 1,000 St

*Hinweis: Hinweis zur OZ 00.07.0007*
Wurzelbereich ist durchdringend zu durchfeuchten
Pro Gang 100l bei Alleebäumen, Hochstämmen und Solitären
Bemessungsgrundlage: 8 Wässerungsgänge.

**00.07.0007 Gehölz wässern**
Gehölz wässern. Wassermenge jeWässerungsgang und Pflanze nach Unterlagen der AG. Wasser liefern. Abgerechnet wird die eingebrachte Wassermenge.
Menge: 32,000 m3

#### Unterabschnitt 00.08 Entw. Bäume 3.Jahr

**00.08.0001 Einzelgehölz pflegen 1. Pflegegang*E.-pflege 2. Jahr Pflanzsch. jäten*Mulde, DU 120 cm Pfl.sch ü. 100 cm*Stamm u. Stock Bindung nachbess.*richten,entfernen**
StL-Nr. 2110761813144213
Hochstamm, Stammbusch, Solitärpflanze oder Heister in
Einzelstellung pflegen. Unerwünschter Aufwuchs nach
Wahl des AN verwerten.
Erster Pflegegang.
Während der Entwicklungspflege im 2. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 40,000 St
Leistungsbereichkatalog: 107

**00.08.0002 Einzelgehölz pflegen 2. Pflegegang*E.-pflege 2. Jahr Pflanzsch. jäten*Mulde, DU 120 cm Pfl.sch ü. 100 cm*Stamm u. Stock Bindung nachbess.*richten,entfernen**
StL-Nr. 2110761823144213
Hochstamm, Stammbusch, Solitärpflanze oder Heister in
Einzelstellung pflegen. Unerwünschter Aufwuchs nach
Wahl des AN verwerten.
Zweiter Pflegegang.
Während der Entwicklungspflege im 2. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 40,000 St
Leistungsbereichkatalog: 107

**00.08.0003 Einzelgehölz pflegen 3. Pflegegang*E.-pflege 2. Jahr Pflanzsch. jäten*Mulde, DU 120 cm Pfl.sch ü. 100 cm*Stamm u. Stock Bindung nachbess.*richten,entfernen**
StL-Nr. 2110761833144213
Hochstamm, Stammbusch, Solitärpflanze oder Heister in
Einzelstellung pflegen. Unerwünschter Aufwuchs nach
Wahl des AN verwerten.
Dritter Pflegegang.
Während der Entwicklungspflege im 2. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 40,000 St
Leistungsbereichkatalog: 107

**00.08.0004 Baumverankerung entfernen Dreibock*Verank. Verw. AN**
StL-Nr. 2110762431
Baumverankerung einschl. Bindung entfernen.
Verankerung = Dreibock.
Verankerung nach Wahl des AN verwerten.
Menge: 40,000 St
Leistungsbereichkatalog: 107

**00.08.0005 Dünger ausbringen*Einzelgehölz**
StL-Nr. 26840126009904
Dünger ausbringen. Dünger liefern wird gesondert
vergütet.
Ausbringmenge '500g/Gehölz'

Vegetation = Einzelgehölz.
Menge: 20,000 kg

**00.08.0006 Erziehungsschn. an Jungbaum durchf.*Baumhöhe ü. 4-6 m Stammh. ü. 2,2-3m*Kronen-DU ü. 2-3m 50 cm aufasten*geschnitten Leittrieb freist.**
StL-Nr. 2110772892222301
Erziehungs-/Aufbauschnitt an Jungbaum durchführen. Gattung, Art und Sorte nach Unterlagen des AG. Konkurrenztriebe sowie starke, nicht deutlich untergeordnete Äste
(größer 50 v.H. des Stammdurchmessers in Höhe des
Schnittes) und Zwiesel entfernen. Seitenäste der Vorkrone einkürzen. Schnittführung auf Astring. Sich reibende, kreuzende und nach innen wachsende Triebe sowie
abgestorbenes Holz in der Endkrone entfernen. Stamm-
und Stockaustriebe entfernen. Abgerechnet wird nach
Stück Baum. Schnittgut nach Wahl des AN verwerten.
Baumstandort 'Straßenseitenraum'

Baumhöhe über 4,00 m bis 6,00 m.
Stammhöhe über 2,20 m bis 3,00 m.
Kronendurchmesser über 2,00 m bis 3,00 m.
Krone um 50 cm aufasten, Schnitt auf Astring.
Pflegezustand = Schnittmaßnahmen regelmäßig durchgeführt.
Leittrieb freistellen.
Menge: 40,000 St
Leistungsbereichkatalog: 107

*Hinweis: Hinweis zur OZ 00.08.0007*
Wurzelbereich ist durchdringend zu durchfeuchten
Pro Gang 100l bei Alleebäumen, Hochstämmen und Solitären
Bemessungsgrundlage: 8 Wässerungsgänge.

**00.08.0007 Gehölz wässern**
Gehölz wässern. Wassermenge jeWässerungsgang und Pflanze nach Unterlagen der AG. Wasser liefern. Abgerechnet wird die eingebrachte Wassermenge.
Menge: 32,000 m3

#### Unterabschnitt 00.09 Fertigst.pflege Sträucher 1. Jahr

**00.09.0001 Gehölzfläche pflegen Böschung, st. 1:3*über 0,5-1 St/m2 1. Pflegegang*Fertigst.pflege Pflanzsch. jäten*Pfahl/Bind.n.bess richten,entfernen*Pflanzsch.mulchen**
StL-Nr. 2110761422111233
Gehölzfläche pflegen. Die Bearbeitungsgrenze außerhalb
der Randpflanzen entspricht einem halben Reihenabstand.
Gehölzfläche = Böschung, Neigung steiler 1:3.
Mittlerer Gehölzbestand über 0,5 bis 1 Stück je m2.
Erster Pflegegang.
Während der Fertigstellungspflege.
Pflanzscheiben, gemulcht, jäten und Zwischenflächen
mähen.
Pfähle und Bindungen nachbessern, zu enge Bindungen lockern. Ersetzen fehlender Pfähle wird gesondert
vergütet.
Gehölze richten und antreten, zu schwach austreibende
zurückschneiden, abgestorbene Gehölze/Gehölzteile entfernen. Abgestorbene Gehölze/Gehölzteile nach Wahl des
AN verwerten.
Mähgut zum Mulchen der Pflanzscheiben verwenden. Überschüssiges Mähgut und abgetrennte Teile unerwünschten
Aufwuchses nach Wahl des AN verwerten.
Menge: 4700,000 m2
Leistungsbereichkatalog: 107

**00.09.0002 Gehölzfläche pflegen Böschung, st. 1:3*über 0,5-1 St/m2 2. Pflegegang*Fertigst.pflege Pflanzsch. jäten*Pfahl/Bind.n.bess richten,entfernen*Pflanzsch.mulchen**
StL-Nr. 2110761422211233
Gehölzfläche pflegen. Die Bearbeitungsgrenze außerhalb
der Randpflanzen entspricht einem halben Reihenabstand.
Gehölzfläche = Böschung, Neigung steiler 1:3.
Mittlerer Gehölzbestand über 0,5 bis 1 Stück je m2.
Zweiter Pflegegang.
Während der Fertigstellungspflege.
Pflanzscheiben, gemulcht, jäten und Zwischenflächen
mähen.
Pfähle und Bindungen nachbessern, zu enge Bindungen lockern. Ersetzen fehlender Pfähle wird gesondert
vergütet.
Gehölze richten und antreten, zu schwach austreibende
zurückschneiden, abgestorbene Gehölze/Gehölzteile entfernen. Abgestorbene Gehölze/Gehölzteile nach Wahl des
AN verwerten.
Mähgut zum Mulchen der Pflanzscheiben verwenden. Überschüssiges Mähgut und abgetrennte Teile unerwünschten
Aufwuchses nach Wahl des AN verwerten.
Menge: 4700,000 m2
Leistungsbereichkatalog: 107

**00.09.0003 Dünger ausbringen 20 g/Gehölz*Gehölz**
StL-Nr. 26840126000503
Dünger ausbringen. Dünger liefern wird gesondert
vergütet.
Ausbringmenge = 20 g/Gehölz.
Vegetation = Gehölz.
Menge: 91,600 kg

*Hinweis: Hinweis zur OZ 00.09.0004*
Wurzelbereich ist durchdringend zu durchfeuchten
Pro Gang je  10 l bei Sträuchern.
Bemessungsgrundlage: 12 Wässerungsgänge.

**00.09.0004 Einzelgehölz wässern**
Einzelgehölz wässern. Wassermenge je Wässerungsgang und Pflanze nach Unterlagen des AG. Wasser liefern. Abgerechnet wird die eingebrachte Wassermenge.
Menge: 549,600 m3

#### Unterabschnitt 00.10 Entw.pflege Sträucher 2.Jahr

**00.10.0001 Gehölzfläche pflegen Böschung, st. 1:3*über 0,5-1 St/m2 1. Pflegegang*E.-pflege 1. Jahr Pflanzsch. jäten*Pfahl/Bind.n.bess richten,entfernen*Pflanzsch.mulchen**
StL-Nr. 2110761422121233
Gehölzfläche pflegen. Die Bearbeitungsgrenze außerhalb
der Randpflanzen entspricht einem halben Reihenabstand.
Gehölzfläche = Böschung, Neigung steiler 1:3.
Mittlerer Gehölzbestand über 0,5 bis 1 Stück je m2.
Erster Pflegegang.
Während der Entwicklungspflege im 1. Pflegejahr.
Pflanzscheiben, gemulcht, jäten und Zwischenflächen
mähen.
Pfähle und Bindungen nachbessern, zu enge Bindungen lockern. Ersetzen fehlender Pfähle wird gesondert
vergütet.
Gehölze richten und antreten, zu schwach austreibende
zurückschneiden, abgestorbene Gehölze/Gehölzteile entfernen. Abgestorbene Gehölze/Gehölzteile nach Wahl des
AN verwerten.
Mähgut zum Mulchen der Pflanzscheiben verwenden. Überschüssiges Mähgut und abgetrennte Teile unerwünschten
Aufwuchses nach Wahl des AN verwerten.
Menge: 4700,000 m2
Leistungsbereichkatalog: 107

**00.10.0002 Gehölzfläche pflegen Böschung, st. 1:3*über 0,5-1 St/m2 2. Pflegegang*E.-pflege 1. Jahr Pflanzsch. jäten*Pfahl/Bind.n.bess richten,entfernen*Pflanzsch.mulchen**
StL-Nr. 2110761422221233
Gehölzfläche pflegen. Die Bearbeitungsgrenze außerhalb
der Randpflanzen entspricht einem halben Reihenabstand.
Gehölzfläche = Böschung, Neigung steiler 1:3.
Mittlerer Gehölzbestand über 0,5 bis 1 Stück je m2.
Zweiter Pflegegang.
Während der Entwicklungspflege im 1. Pflegejahr.
Pflanzscheiben, gemulcht, jäten und Zwischenflächen
mähen.
Pfähle und Bindungen nachbessern, zu enge Bindungen lockern. Ersetzen fehlender Pfähle wird gesondert
vergütet.
Gehölze richten und antreten, zu schwach austreibende
zurückschneiden, abgestorbene Gehölze/Gehölzteile entfernen. Abgestorbene Gehölze/Gehölzteile nach Wahl des
AN verwerten.
Mähgut zum Mulchen der Pflanzscheiben verwenden. Überschüssiges Mähgut und abgetrennte Teile unerwünschten
Aufwuchses nach Wahl des AN verwerten.
Menge: 4700,000 m2
Leistungsbereichkatalog: 107

**00.10.0003 Dünger ausbringen 20 g/Gehölz*Gehölz**
StL-Nr. 26840126000503
Dünger ausbringen. Dünger liefern wird gesondert
vergütet.
Ausbringmenge = 20 g/Gehölz.
Vegetation = Gehölz.
Menge: 91,600 kg

*Hinweis: Hinweis zur OZ 00.10.0004*
Wurzelbereich ist durchdringend zu durchfeuchten
Pro Gang je  10 l bei Sträuchern.
Bemessungsgrundlage: 8 Wässerungsgänge.

**00.10.0004 Einzelgehölz wässern**
Einzelgehölz wässern. Wassermenge je Wässerungsgang und Pflanze nach Unterlagen des AG. Wasser liefern. Abgerechnet wird die eingebrachte Wassermenge.
Menge: 366,400 m3

#### Unterabschnitt 00.11 Entw.pflege Sträucher 3. Jahr

**00.11.0001 Gehölzfläche pflegen Böschung, st. 1:3*über 0,5-1 St/m2 1. Pflegegang*E.-pflege 2. Jahr Pflanzsch. jäten*Pfahl/Bind.n.bess richten,entfernen*Pflanzsch.mulchen**
StL-Nr. 2110761422131233
Gehölzfläche pflegen. Die Bearbeitungsgrenze außerhalb
der Randpflanzen entspricht einem halben Reihenabstand.
Gehölzfläche = Böschung, Neigung steiler 1:3.
Mittlerer Gehölzbestand über 0,5 bis 1 Stück je m2.
Erster Pflegegang.
Während der Entwicklungspflege im 2. Pflegejahr.
Pflanzscheiben, gemulcht, jäten und Zwischenflächen
mähen.
Pfähle und Bindungen nachbessern, zu enge Bindungen lockern. Ersetzen fehlender Pfähle wird gesondert
vergütet.
Gehölze richten und antreten, zu schwach austreibende
zurückschneiden, abgestorbene Gehölze/Gehölzteile entfernen. Abgestorbene Gehölze/Gehölzteile nach Wahl des
AN verwerten.
Mähgut zum Mulchen der Pflanzscheiben verwenden. Überschüssiges Mähgut und abgetrennte Teile unerwünschten
Aufwuchses nach Wahl des AN verwerten.
Menge: 4700,000 m2
Leistungsbereichkatalog: 107

**00.11.0002 Gehölzfläche pflegen Böschung, st. 1:3*über 0,5-1 St/m2 2. Pflegegang*E.-pflege 2. Jahr Pflanzsch. jäten*Pfahl/Bind.n.bess richten,entfernen*Pflanzsch.mulchen**
StL-Nr. 2110761422231233
Gehölzfläche pflegen. Die Bearbeitungsgrenze außerhalb
der Randpflanzen entspricht einem halben Reihenabstand.
Gehölzfläche = Böschung, Neigung steiler 1:3.
Mittlerer Gehölzbestand über 0,5 bis 1 Stück je m2.
Zweiter Pflegegang.
Während der Entwicklungspflege im 2. Pflegejahr.
Pflanzscheiben, gemulcht, jäten und Zwischenflächen
mähen.
Pfähle und Bindungen nachbessern, zu enge Bindungen lockern. Ersetzen fehlender Pfähle wird gesondert
vergütet.
Gehölze richten und antreten, zu schwach austreibende
zurückschneiden, abgestorbene Gehölze/Gehölzteile entfernen. Abgestorbene Gehölze/Gehölzteile nach Wahl des
AN verwerten.
Mähgut zum Mulchen der Pflanzscheiben verwenden. Überschüssiges Mähgut und abgetrennte Teile unerwünschten
Aufwuchses nach Wahl des AN verwerten.
Menge: 4700,000 m2
Leistungsbereichkatalog: 107

**00.11.0003 Dünger ausbringen 20 g/Gehölz*Gehölz**
StL-Nr. 26840126000503
Dünger ausbringen. Dünger liefern wird gesondert
vergütet.
Ausbringmenge = 20 g/Gehölz.
Vegetation = Gehölz.
Menge: 91,600 kg

*Hinweis: Hinweis zur OZ 00.11.0004*
Wurzelbereich ist durchdringend zu durchfeuchten
Pro Gang je  10 l bei Sträuchern.
Bemessungsgrundlage: 8 Wässerungsgänge.

**00.11.0004 Einzelgehölz wässern**
Einzelgehölz wässern. Wassermenge je Wässerungsgang und Pflanze nach Unterlagen des AG. Wasser liefern. Abgerechnet wird die eingebrachte Wassermenge.
Menge: 366,400 m3

**00.11.0005 Verbissschutzzaun abbauen Höhe Gefl. 1,60 m*Pfahl Metall Pf. 2 m, DU 6-8cm*Pfahlabstand 3 m**
StL-Nr. 26840380121200
Verbissschutzzaun aus Drahtgeflecht einschließlich der
Tore und Zaunüberstiege abbauen und nach Wahl des AN
verwerten.
Höhe des Drahtgeflechts = 1,60 m.
Pfahl aus Metall, Z-Profil
Pfahllänge = 2,00 m, Durchmesser 6 bis 8 cm.
Pfahlabstand = 3,00 m.
Menge: 760,000 m

### Abschnitt 01 L 133 Ersatzbepflanzung Lilienthal

#### Unterabschnitt 01.00 Baustelleneinrichtung

**01.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**01.00.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

#### Unterabschnitt 01.01 Verkehrssicherung

**01.01.0001 Verk.sich. kürzerer Dauer durchf.**
*** Pauschalposition
Verkehrssicherung an Arbeitstellen von kürzerer Dauer aufstellen, vorhalten, beseitigen, warten und betreiben. Vorübergehende Sicherungsmaßnahmen durchführen.
Nach RSA, Regelplan ´CI/5` und VZ Plan Radweg/I außerorts und 'BI/6` innerorts.
Für stationäre Arbeitstellen.
Dauer der Verkehrsführung über 4 Std. bis 8 Std.
Bei Tageslicht.
Für die Bauphase´gilt für die gesamte Bepflanzung`
Menge: 1,000 Psch

**01.01.0002 Verk.sich. kürzerer Dauer durchf.**
*** Pauschalposition
Verkehrssicherung an Arbeitstellen von kürzerer Dauer aufstellen, vorhalten, beseitigen, warten und betreiben. Vorübergehende Sicherungsmaßnahmen durchführen.
Nach RSA, Regelplan ´CII/2` außerorts und 'BIV/2` innerorts.
Für stationäre Arbeitstellen.
Dauer der Verkehrsführung über 4 Std. bis 8 Std.
Bei Tageslicht.
Für die Fertigstellungspflege 'gilt für sämtliche Pflege- und Wässerungsgänge während der Fertigstellungspflege'.
Menge: 1,000 Psch

**01.01.0003 Verk.sich. kürzerer Dauer durchf.**
*** Pauschalposition
Verkehrssicherung an Arbeitstellen von kürzerer Dauer aufstellen, vorhalten, beseitigen, warten und betreiben. Vorübergehende Sicherungsmaßnahmen durchführen.
Nach RSA, Regelplan ´CII/2` außerorts und 'BIV/2` innerorts.
Für stationäre Arbeitstellen.
Dauer der Verkehrsführung über 4 Std. bis 8 Std.
Bei Tageslicht.
Für die Entwicklungspflege im 1. Pflegejahr 'sämtliche Pflege- und Wässerungsgänge'
Menge: 1,000 Psch

**01.01.0004 Verk.sich. kürzerer Dauer durchf.**
*** Pauschalposition
Verkehrssicherung an Arbeitstellen von kürzerer Dauer aufstellen, vorhalten, beseitigen, warten und betreiben. Vorübergehende Sicherungsmaßnahmen durchführen.
Nach RSA, Regelplan ´CII/2` außerorts und 'BIV/2` innerorts.
Für stationäre Arbeitstellen.
Dauer der Verkehrsführung über 4 Std. bis 8 Std.
Bei Tageslicht.
Für die Entwicklungspflege im 2. Pflegejahr 'sämtliche Pflege- und Wässerungsgänge'
Menge: 1,000 Psch

#### Unterabschnitt 01.02 Baustellen vor-/nachbereitung

*Hinweis: Hinweis zur OZ 01.02.0001.*
Größe der Mähfläche an den Baumstandorten 2,0m*2,0m
ausgenommen Ulmus laevis.

**01.02.0001 Vegetationsfläche mähen Seitentrennstr.*Mähgut Verw. AN beseitigen**
StL-Nr. 211070180331
Vegetationsfläche vor Beginn der Pflanzarbeiten mähen.
Fläche = Seitentrennstreifen.
Mähgut nach Wahl des AN verwerten.
Abfall aufnehmen und beseitigen. Entsorgen wird gesondert vergütet.
Menge: 480,000 m2
Leistungsbereichkatalog: 107

*Hinweis: Hinweis zur OZ 01.02.0002*
Position gilt für Pflanzstandorte von Ulmus laevis

**01.02.0002 Strauchbestand roden*verfüll/Boden AG Wst.Verw.AN*S.Abr. Verw. AN**
StL-Nr. 24106010901101
Strauchbestand und sonstiger Aufwuchs bis 0,10 m Stammdurchmesser, in 1,00 m Höhe über dem Erdboden gemessen,
mit Wurzelwerk roden. Abrechnung nach Fläche der
größten Ausdehnung des Strauchwerks.
Mittlere Höhe '6m'

Wurzellöcher mit geeignetem Boden verfüllen.
Boden aus Abtragsbereichen profilgerecht lösen.
Wurzelstöcke nach Wahl des AN verwerten.
Schlagabraum nach Wahl des AN verwerten.
Menge: 100,000 m2
Leistungsbereichkatalog: 106

**01.02.0003 Gehölze mit Ballen einschlagen H, Al, Sol**
StL-Nr. 2110730601
Gehölze mit Ballen oder Container übersichtlich, nach
Arten und Größen getrennt, einschlagen. Ballen/ Container allseitig mit lockerem Boden oder Mulchstoff umgeben. Gehölze im Einschlag feucht halten. Liefern der
Gehölze wird gesondert vergütet.
Gehölze = Hochstämme, Alleebäume und Solitärgehölze.
Menge: 140,000 St
Leistungsbereichkatalog: 107

**01.02.0004 Sonst. nicht gefähr. Abfall ents. 20 03 01*DepV=DK0 Wahl AN einr.*Verbleib elektr.**
StL-Nr. 24802460011911
Sonstigen, nicht gefährlichen Abfall nach
Unterlagen des AG laden, zur Entsorgungsanlage
befördern und entsorgen. Abrechnung nach
Wiegenachweisen.
Abfall = gemischte Siedlungsabfälle.
Abfallschlüssel = 20 03 01.
Zuordnungswert DepV = DK 0.
Abfall laden 'und abtransportieren'

Entsorgung nach Wahl des AN. Kosten der
Abfallentsorgung trägt der AN.
Verbleibsdokumentation nach Unterlagen des AG
führen. Dokumentation und Wiegenachweise nach
Abschluss dem AG elektronisch übergeben.
Menge: 0,500 t

#### Unterabschnitt 01.03 Materiallieferung

*Hinweis: Hinweis zur OZ 01.03.0001*
für die Pflanzung der Hochstämme
100l je Baumstandort

**01.03.0001 Miner. Bodenverb.stoff liefern Perlit*Körnung 2/5 mm lose anliefern**
StL-Nr. 211071065201
Mineralischen Bodenverbesserungsstoff liefern.
Bodenverbesserungsstoff = Perlit.
Körnung = 2/5 mm.
Lieferform = Lose. Abgerechnet wird nach Aufmaß auf dem
Fahrzeug auf der Baustelle.
Menge: 14,000 m3
Leistungsbereichkatalog: 107

*Hinweis: Hinweis zur OZ 01.03.0002*
für die Pflanzung der Hochstämme
30l je Baumstandort

**01.03.0002 Gütegesicherten Fertigkompost lief. Körnung 0-12 mm*lose anliefern**
StL-Nr. 2110710811
Gütegesicherten Fertigkompost aus sortenreinen Garten
und Parkabfällen sowie Bioabfällen, Rottegrad 4 bis 5,
zur Bodenverbesserung aufbereitet, homogen und
streufähig, liefern. Nachfolgende Qualitätsmerkmale
durch Untersuchungszeugnis einer vergleichbaren Probe,
nicht älter als drei Monate, belegen: pflanzenverträglich und hygienisch unbedenklich, pH-Wert 6,5
bis 8,5, C/N- Verhältnis max. 25:1, organische Substanz
min. 15 v.H. in Trockenmasse. Wassergehalt max. 45 v.H.
Körnung fein = 0 bis 12 mm.
Lieferform = Lose. Abgerechnet wird nach Aufmaß auf dem
Fahrzeug auf der Baustelle.
Menge: 4,200 m3
Leistungsbereichkatalog: 107

*Hinweis: Hinweis zur OZ 01.03.0003*
für die Pflanzung der Hochstämme
1,5 kg je Baumstandort

**01.03.0003 Wasserspeichergranulat Copolymer**
Wasserspeichergranulat als organisches Copolymer auf Kaliumsalzbasis
1,5 kg/Pflanzgrube

GEFA Produkte® Fabritz GmbH
STOCKOSORB®" oder gleichwertig
Menge: 210,000 kg

*Hinweis: Hinweis zur OZ 01.03.0004*
Düngung für die Pflanzung der Hochstämme:
2 kg je Baumstandort;
im 1. und 2. Entwicklungspflegejahr:
0,5 kg je Baumstandort und Düngergabe

**01.03.0004 Organischen Dünger liefern**
StL-Nr. 2110711099
Organischen Dünger liefern.
Organischer Dünger 'Beispielhafter Hersteller: Oscorna Hornamon Baumdünger, Organischer NPK-Dünger mit 6%N,4%P, 5%K oder gleichwertig.'
Menge: 420,000 kg
Leistungsbereichkatalog: 107

#### Unterabschnitt 01.04 Gehölzlieferung

**01.04.0001 Ulmus Hybride 'New Horizon' liefern Al 3xv mDb 16-18**
StL-Nr. 2684171902
Ulmus Hybride 'New Horizon' liefern.
Alleebaum, dreimal verpflanzt, mit Drahtballen, Stammumfang 16 bis 18 cm.
Menge: 38,000 St

**01.04.0002 Tilia tomentosa 'Brabant' liefern Al 3xv mDb 16-18**
Tilia tomentosa 'Brabant'liefern.
Alleebaum, dreimal verpflanzt, mit Drahtballen, Stammumfang 16 bis 18 cm.
Menge: 8,000 St

**01.04.0003 Quercus frainetto liefern H 3xv mDb 16-18**
Quercus frainetto (Ungarische Eiche) liefern.
Hochstamm, dreimal verpflanzt, mit Drahtballen, Stammumfang 16 bis 18 cm.
Menge: 5,000 St

**01.04.0004 Carpinus betulus liefern H 3xv mDb 16-18*VkG 1 HkG 806 01**
StL-Nr. 2684110516000101
Carpinus betulus (Hainbuche) liefern.
Hochstamm, dreimal verpflanzt, mit Drahtballen, Stammumfang 16 bis 18 cm.
Vorkommensgebiet 1, Norddeutsches Tiefland.
Herkunftsgebiet Nordwestdeutsches Tiefland, 806 01.
Menge: 20,000 St

**01.04.0005 Acer platanoides liefern Al 3xv mDb 16-18*VkG 1 HkG 800 01**
StL-Nr. 2684100308000101
Acer platanoides (Spitz-Ahorn) liefern.
Alleebaum, dreimal verpflanzt, mit Drahtballen, Stammumfang 16 bis 18 cm.
Vorkommensgebiet 1, Norddeutsches Tiefland.
Herkunftsgebiet Norddeutsches Tiefland, 800 01.
Menge: 20,000 St

**01.04.0006 Quercus petraea liefern Al 3xv mDb 16-18*VkG 1 HkG 818 03**
StL-Nr. 26841501100103
Quercus petraea (Trauben-Eiche) liefern.
Alleebaum, dreimal verpflanzt, mit Drahtballen, Stammumfang 16 bis 18 cm.
Vorkommensgebiet 1, Norddeutsches Tiefland.
Herkunftsgebiet Heide und Altmark, 818 03.
Menge: 11,000 St

**01.04.0007 Ostrya carpiniofolia liefern H 3xv mDb 16-18**
Ostrya carpinifolia (Gewöhnliche Hopfenbuche) liefern.
Hochstamm, dreimal verpflanzt, mit Drahtballen, Stammumfang 16 bis 18 cm.
Menge: 9,000 St

**01.04.0008 Liquidambar styraciflua liefern H 3xv mDb 16-18**
Liquidamber styraciflua (Amberbaum) liefern.
Hochstamm, dreimal verpflanzt, mit Drahtballen, Stammumfang 16 bis 18 cm.
Menge: 9,000 St

**01.04.0009 Ulmus laevis liefern H 3xv mDb 16-18*VkG 1**
Ulmus laevis (Flatter-Ulme) liefern.
Hochstamm, dreimal verpflanzt, mit Drahtballen, Stammumfang 16 bis 18 cm.
Vorkommensgebiet 1, Norddeutsches Tiefland.
Menge: 20,000 St

#### Unterabschnitt 01.05 Pflanz-/ Saatarbeiten

**01.05.0001 Querschläge als Suchschachtung**
Suchaschachtung ausführen:
Aushub für Suchschachtungen (Querschläge zur Erkundung fremder Versorgungsleitungen und Bestimmung der Kabeltrassen in Handschachtung. Aushub nur nach Anordnung und angabe des AG.
Die Vorschriften der Versorgungsunternehmen müssen beachtet werden.
Kennzeichnung der Trassen Verläufe für den Zeitraum der Pflanzarbeiten.
Suchschachtung in Handschachtung ausheben und verfüllen..
Inklusive Bodenaushub, Sicherung der Baugrubenwände, verfüllen und verdichten der Baugrube.
Inklusive aller, zur zweifelsfreien Lagebestimmung erforderlichen Leistungen, Verkehrssicherung durchführen.
Aushub in Oberboden und Boden getrennt seitlich zwischenlagern inkl.
wiedereinbau an Ort und Stelle und  ggf. erforderlicher Wasserhaltungsabreiten.
Die Ausführung ist gegenüber den übrigen Erdarbeiten ggf. zeitlich vorgezogen, die gesonderte Anfahrt des Geräts ist mit einzukalkulieren.
Bodenklasse 3-5
Mittlere Grabenbreite: 1m
Aushubtiefe: bis 1,5 m
Abgerechnet wird nach Grabenaufmaß.
Menge: 4,000 m3

**01.05.0002 Hochstamm / Alleebaum pflanzen Hü.14-18,Sol.m.B.*Neigung 1:4-1:3 100x100x70 cm*unterer Astkranz Boden, DU 120 cm*Bodenverb.gesond. Sicherung Brett*Boden einplan.**
StL-Nr. 2110731841318111
Hochstamm, Alleebaum, Stammbusch oder Solitär pflanzen.
Pflanzschnitt durchführen. Pflanzloch herstellen.
Brauchbaren Boden wieder einbauen. Gehölz liefern wird
gesondert vergütet.
Hochstamm/Stammbusch, Stammumfang über 14 bis 18 cm,
Solitär mit Ballen/Container.
Pflanzung auf Böschung, Neigung 1:4 bis 1:3.
Pflanzloch 100 x 100 x 70 cm.
Unteren Astkranz entfernen.
Gießrand aus anstehendem Boden herstellen, Mindesthöhe
des Gießrandes über der Pflanzscheibe 20 cm, Durchmesser 120 cm.
Bodenverbesserungsstoffe nach Unterlagen des AG mit dem
brauchbaren Boden vermischen. Bodenverbesserungsstoffe
werden gesondert vergütet.
Bodensicherung der Pflanzscheiben talseitig, Höhe 40
cm, mit zwei Brettern, 100 x 20 x 2,5 cm und zwei
Pflöcken aus Holz, 100 cm lang, Zopfdurchmesser 8 bis
10 cm. Bretter an Pflöcken befestigen. Oberkante 10 cm
über Ballen.
Überschüssigen Boden seitlich einplanieren.
Menge: 75,000 St
Leistungsbereichkatalog: 107

**01.05.0003 Hochstamm / Alleebaum pflanzen Hü.14-18,Sol.m.B.*geschl. Grasnarbe 100x100x70 cm*unterer Astkranz Boden, DU 120 cm*Bodenverb.gesond. Boden einplan.**
StL-Nr. 2110731843318101
Hochstamm, Alleebaum, Stammbusch oder Solitär pflanzen.
Pflanzschnitt durchführen. Pflanzloch herstellen.
Brauchbaren Boden wieder einbauen. Gehölz liefern wird
gesondert vergütet.
Hochstamm/Stammbusch, Stammumfang über 14 bis 18 cm,
Solitär mit Ballen/Container.
Pflanzung auf Fläche mit geschlossener Grasnarbe.
Pflanzloch 100 x 100 x 70 cm.
Unteren Astkranz entfernen.
Gießrand aus anstehendem Boden herstellen, Mindesthöhe
des Gießrandes über der Pflanzscheibe 20 cm, Durchmesser 120 cm.
Bodenverbesserungsstoffe nach Unterlagen des AG mit dem
brauchbaren Boden vermischen. Bodenverbesserungsstoffe
werden gesondert vergütet.
Überschüssigen Boden seitlich einplanieren.
Menge: 65,000 St
Leistungsbereichkatalog: 107

*Hinweis: Hinweis zur OZ 01.05.0004*
Die Baumverankerung ist auf ebener Fläche sowie an Böschungen herzustellen.

**01.05.0004 Baumverankerung (Pfahlbock) herst. Dreibock bunt geschält*Querholz halbr. 1 Bindung/Pfahl*Baumgurt 50 mm**
StL-Nr. 2110734429111500
Baumverankerung als Pfahlbock herstellen. Pfähle gekegelt bzw. gefast und gespitzt, standfest einschlagen.
Pfahlbock mit drei Pfählen.
Pfahllänge '3,50 m, Zopfdurchmesser 8 bis 10 cm'

Pfahl aus Nadelholz bunt geschält.
Pfahlzöpfe durch Querhölzer seitlich verbinden, Pfahlverbindung = Halbrundholz geschält, Durchmesser = 50mm.
Eine Bindung je Pfahl.
Bindung = Baumgurt, 50 mm breit. Bindung am Pfahl annageln.
Menge: 140,000 St
Leistungsbereichkatalog: 107

*Hinweis: Hinweis zur OZ 01.05.0005*
Der Rindenschutz wird nur an den folgenden Baumarten benötigt:
Ahorn, Hainbuche, Hopfenbuche, Eiche, Linde, Ulme, Erle, Amberbaum

**01.05.0005 Rindenschutz herstellen StU bis 20 cm*Höhe bis 2,70 m Stammschutzfarbe**
StL-Nr. 211073521201
Rindenschutz herstellen.
Stammumfang bis 20 cm.
Schutzhöhe bis 2,70 m.
Schutz = Stammschutzfarbe, Mindesthaltbarkeit 5 Jahre.
Menge: 140,000 St
Leistungsbereichkatalog: 107

*Hinweis: Hinweis zur OZ 01.05.0006*
Pflanzscheibengröße:
Pflanzscheibendurchmesser resultiert aus gemulchter Pflanzscheibe sowie des aus Erde herzustellenden, cirka 120 cm breiten Gießrandes.

**01.05.0006 Pflanzscheibe mulchen Pflanzsch. DU 120*Nadelholzr. 10/40 Dicke 10 cm**
StL-Nr. 211073605102
Pflanzscheibe von Gehölz gleichmäßig dick mulchen.
Pflanzscheibengröße, Durchmesser = 120 cm.
Mulchstoff = Nadelholzrinde 10/40 mm, C/N-Verhältnis
>60.
Dicke der Mulchschicht = 10 cm.
Menge: 140,000 St
Leistungsbereichkatalog: 107

**01.05.0007 Ungeeigneten Boden beseitigen**
Ungeeigneten Boden, bei der erstellung der Pflanzgruben angefallen, aufnehmen und entsprechend den gesetzlichen Vorschriften auf einer zugelassenen Deponie entsorgen. Entsorgungskosten werden nicht gesondert vergütet. Abgerechnet wird nach Aufmaß auf dem Fahrzeug.
Menge: 5,000 m3

**01.05.0008 Austauschboden einbauen Boden liefern*Aufmaß Fahrzeug**
StL-Nr. 2110733622
Austauschboden nach Unterlagen des AG einbauen.
Austauschboden nach Unterlagen des AG liefern.
Abgerechnet wird nach Aufmaß auf dem Fahrzeug.
Menge: 5,000 m3
Leistungsbereichkatalog: 107

*Hinweis: Hinweis zur OZ 01.05.0009*
Wurzelbereich ist durchdringend zu durchfeuchten
Pro Gang 100l bei Alleebäumen, Hochstämmen und
Solitären
Bemessungsgrundlage: 1 Wässerungsgänge.

**01.05.0009 Gehölz wässern**
Gehölz wässern. Wassermenge je Wässerungsgang und Pflanze nach Unterlagen des AG. Wasser liefern. Abgerechnet wird die eingebrachte Wassermenge.
Menge: 14,000 m3

#### Unterabschnitt 01.06 Fertigstellungspflege Bäume 1.Jahr

**01.06.0001 Einzelgehölz pflegen 1. Pflegegang*Fertigst.pflege Pflanzsch. jäten*Mulde, DU 120 cm Pfl.sch ü. 100 cm*Stamm u. Stock Bindung nachbess.*richten,entfernen**
StL-Nr. 2110761811144213
Hochstamm, Stammbusch, Solitärpflanze oder Heister in
Einzelstellung pflegen. Unerwünschter Aufwuchs nach
Wahl des AN verwerten.
Erster Pflegegang.
Während der Fertigstellungspflege.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 140,000 St
Leistungsbereichkatalog: 107

**01.06.0002 Einzelgehölz pflegen 2. Pflegegang*Fertigst.pflege Pflanzsch. jäten*Mulde, DU 120 cm Pfl.sch ü. 100 cm*Stamm u. Stock Bindung nachbess.*richten,entfernen**
StL-Nr. 2110761821144213
Hochstamm, Stammbusch, Solitärpflanze oder Heister in
Einzelstellung pflegen. Unerwünschter Aufwuchs nach
Wahl des AN verwerten.
Zweiter Pflegegang.
Während der Fertigstellungspflege.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 140,000 St
Leistungsbereichkatalog: 107

**01.06.0003 Einzelgehölz pflegen 3. Pflegegang*Fertigst.pflege Pflanzsch. jäten*Mulde, DU 120 cm Pfl.sch ü. 100 cm*Stamm u. Stock Bindung nachbess.*richten,entfernen**
StL-Nr. 2110761831144213
Hochstamm, Stammbusch, Solitärpflanze oder Heister in
Einzelstellung pflegen. Unerwünschter Aufwuchs nach
Wahl des AN verwerten.
Dritter Pflegegang.
Während der Fertigstellungspflege.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 140,000 St
Leistungsbereichkatalog: 107

*Hinweis: Hinweis zur OZ 01.06.0004*
Eichensplintkäferbehandlung an Eiche, PSM hat
nur noch eine Zulassung bis zum 30 September 2026, ist aber noch bis zum 31 März 2027 im Handel.
Restbestände dürfen bis zum 31 März 2028 eingesetzt werden.

**01.06.0004 Pflanzenschutz 1 Durchgang**
Pflanzenschutzbehandlung
Vorbeugende Behandlung gegen den Eichensplintkäfer.
Pflanzenschutzmittel liefern und Eichen-/ Birkenhochstämme gemäß Auflagen des zuständigen Pflanzenschutzamtes vollflächig bis zum Kronenansatz bzw. im Hauptastbereich streichen.
Das Einholen der erforderlichen Genehmigung beim zuständigen Pflanzenschutz ist Sache des AN.
1. Durchgang im Zeitraum von Mitte April bis Mitte Mai durchführen.
Die Kontrolle der Bestände und die terminlich optimale Durchführung liegt in der Verantwortung des AN. Der AG muss die Behandlung freigeben.
Der AG ist zusätzlich per Fax oder E-mail zu informieren.
Menge: 16,000 St

*Hinweis: Hinweis zur OZ 01.06.0005*
Wurzelbereich ist durchdringend zu durchfeuchten
Pro Gang 100l bei Alleebäumen, Hochstämmen und Solitären
Bemessungsgrundlage: 12 Wässerungsgänge.

**01.06.0005 Gehölz wässern**
Gehölz wässern. Wassermenge jeWässerungsgang und Pflanze nach Unterlagen der AG. Wasser liefern. Abgerechnet wird die eingebrachte Wassermenge.
Menge: 168,000 m3

#### Unterabschnitt 01.07 Entwicklungspflege Bäume 2.Jahr

**01.07.0001 Einzelgehölz pflegen 1. Pflegegang*E.-pflege 1. Jahr Pflanzsch. jäten*Mulde, DU 120 cm Pfl.sch ü. 100 cm*Stamm u. Stock Bindung nachbess.*richten,entfernen**
StL-Nr. 2110761812144213
Hochstamm, Stammbusch, Solitärpflanze oder Heister in
Einzelstellung pflegen. Unerwünschter Aufwuchs nach
Wahl des AN verwerten.
Erster Pflegegang.
Während der Entwicklungspflege im 1. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 140,000 St
Leistungsbereichkatalog: 107

**01.07.0002 Einzelgehölz pflegen 2. Pflegegang*E.-pflege 1. Jahr Pflanzsch. jäten*Mulde, DU 120 cm Pfl.sch ü. 100 cm*Stamm u. Stock Bindung nachbess.*richten,entfernen**
StL-Nr. 2110761822144213
Hochstamm, Stammbusch, Solitärpflanze oder Heister in
Einzelstellung pflegen. Unerwünschter Aufwuchs nach
Wahl des AN verwerten.
Zweiter Pflegegang.
Während der Entwicklungspflege im 1. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 140,000 St
Leistungsbereichkatalog: 107

**01.07.0003 Einzelgehölz pflegen 3. Pflegegang*E.-pflege 1. Jahr Pflanzsch. jäten*Mulde, DU 120 cm Pfl.sch ü. 100 cm*Stamm u. Stock Bindung nachbess.*richten,entfernen**
StL-Nr. 2110761832144213
Hochstamm, Stammbusch, Solitärpflanze oder Heister in
Einzelstellung pflegen. Unerwünschter Aufwuchs nach
Wahl des AN verwerten.
Dritter Pflegegang.
Während der Entwicklungspflege im 1. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 140,000 St
Leistungsbereichkatalog: 107

**01.07.0004 Baumpfahl liefern und austauschen**
Baumpfahl liefern und austauschen.
Baumpfahl als Ersatz liefern und anbringen.
Länge: 3,50m Zopfdurchmesser 8-10cm.
Benötigtes Material für eine neue Baumbindung und
das Anbringen der Halbhölzer ist in den EP mit
einzukalkulieren.
Entsorgung des ausgebauten Materials ist in den EP mit
einzukalkulieren und wird nicht gesondert vergütet.
Menge: 15,000 St

**01.07.0005 Dünger ausbringen organ. Dünger**
StL-Nr. 2110712600029999
Dünger ausbringen. Dünger liefern wird gesondert
vergütet.
Organischer Dünger, mind. 6 v.H. N.
Ausbringmenge '500 g/Gehölz'

Vegetation 'Alleebaum'
Menge: 70,000 kg
Leistungsbereichkatalog: 107

*Hinweis: Hinweis zur OZ 01.07.0006*
Eichensplintkäferbehandlung an Eiche, PSM hat
nur noch eine Zulassung bis zum 30 September 2026, ist aber noch bis zum 31 März 2027 im Handel.
Restbestände dürfen bis zum 31 März 2028 eingesetzt werden.

**01.07.0006 Pflanzenschutz 1 Durchgang**
Pflanzenschutzbehandlung
Vorbeugende Behandlung gegen den Eichensplintkäfer.
Pflanzenschutzmittel liefern und Eichen-/ Birkenhochstämme gemäß Auflagen des zuständigen Pflanzenschutzamtes vollflächig bis zum Kronenansatz bzw. im Hauptastbereich streichen.
Das Einholen der erforderlichen Genehmigung beim zuständigen Pflanzenschutz ist Sache des AN.
1. Durchgang im Zeitraum von Mitte April bis Mitte Mai durchführen.
Die Kontrolle der Bestände und die terminlich optimale Durchführung liegt in der Verantwortung des AN. Der AG muss die Behandlung freigeben.
Der AG ist zusätzlich per Fax oder E-mail zu informieren.
Menge: 16,000 St

*Hinweis: Hinweis zur OZ 01.07.0007*
Wurzelbereich ist durchdringend zu durchfeuchten
Pro Gang 100l bei Alleebäumen, Hochstämmen und Solitären
Bemessungsgrundlage: 8 Wässerungsgänge.

**01.07.0007 Gehölz wässern**
Gehölz wässern. Wassermenge jeWässerungsgang und Pflanze nach Unterlagen der AG. Wasser liefern. Abgerechnet wird die eingebrachte Wassermenge.
Menge: 112,000 m3

#### Unterabschnitt 01.08 Entwicklungspflege Bäume 3.Jahr

**01.08.0001 Einzelgehölz pflegen 1. Pflegegang*E.-pflege 2. Jahr Pflanzsch. jäten*Mulde, DU 120 cm Pfl.sch ü. 100 cm*Stamm u. Stock Bindung nachbess.*richten,entfernen**
StL-Nr. 2110761813144213
Hochstamm, Stammbusch, Solitärpflanze oder Heister in
Einzelstellung pflegen. Unerwünschter Aufwuchs nach
Wahl des AN verwerten.
Erster Pflegegang.
Während der Entwicklungspflege im 2. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 140,000 St
Leistungsbereichkatalog: 107

**01.08.0002 Einzelgehölz pflegen 2. Pflegegang*E.-pflege 2. Jahr Pflanzsch. jäten*Mulde, DU 120 cm Pfl.sch ü. 100 cm*Stamm u. Stock Bindung nachbess.*richten,entfernen**
StL-Nr. 2110761823144213
Hochstamm, Stammbusch, Solitärpflanze oder Heister in
Einzelstellung pflegen. Unerwünschter Aufwuchs nach
Wahl des AN verwerten.
Zweiter Pflegegang.
Während der Entwicklungspflege im 2. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 140,000 St
Leistungsbereichkatalog: 107

**01.08.0003 Einzelgehölz pflegen 3. Pflegegang*E.-pflege 2. Jahr Pflanzsch. jäten*Mulde, DU 120 cm Pfl.sch ü. 100 cm*Stamm u. Stock Bindung nachbess.*richten,entfernen**
StL-Nr. 2110761833144213
Hochstamm, Stammbusch, Solitärpflanze oder Heister in
Einzelstellung pflegen. Unerwünschter Aufwuchs nach
Wahl des AN verwerten.
Dritter Pflegegang.
Während der Entwicklungspflege im 2. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 140,000 St
Leistungsbereichkatalog: 107

**01.08.0004 Baumverankerung entfernen Dreibock*Verank. Verw. AN**
StL-Nr. 2110762431
Baumverankerung einschl. Bindung entfernen.
Verankerung = Dreibock.
Verankerung nach Wahl des AN verwerten.
Menge: 140,000 St
Leistungsbereichkatalog: 107

**01.08.0005 Dünger ausbringen organ. Dünger**
StL-Nr. 2110712600029999
Dünger ausbringen. Dünger liefern wird gesondert
vergütet.
Organischer Dünger, mind. 6 v.H. N.
Ausbringmenge '500 g/Gehölz'

Vegetation 'Alleebaum'
Menge: 70,000 kg
Leistungsbereichkatalog: 107

**01.08.0006 Erziehungsschn. an Jungbaum durchf.*Baumhöhe ü. 4-6 m Stammh. ü. 2,2-3m*Kronen-DU ü. 2-3m 50 cm aufasten*geschnitten Leittrieb freist.**
StL-Nr. 2110772892222301
Erziehungs-/Aufbauschnitt an Jungbaum durchführen. Gattung, Art und Sorte nach Unterlagen des AG. Konkurrenztriebe sowie starke, nicht deutlich untergeordnete Äste
(größer 50 v.H. des Stammdurchmessers in Höhe des
Schnittes) und Zwiesel entfernen. Seitenäste der Vorkrone einkürzen. Schnittführung auf Astring. Sich reibende, kreuzende und nach innen wachsende Triebe sowie
abgestorbenes Holz in der Endkrone entfernen. Stamm-
und Stockaustriebe entfernen. Abgerechnet wird nach
Stück Baum. Schnittgut nach Wahl des AN verwerten.
Baumstandort 'Straßenseitenraum'

Baumhöhe über 4,00 m bis 6,00 m.
Stammhöhe über 2,20 m bis 3,00 m.
Kronendurchmesser über 2,00 m bis 3,00 m.
Krone um 50 cm aufasten, Schnitt auf Astring.
Pflegezustand = Schnittmaßnahmen regelmäßig durchgeführt.
Leittrieb freistellen.
Menge: 140,000 St
Leistungsbereichkatalog: 107

*Hinweis: Hinweis zur OZ 01.08.0007*
Wurzelbereich ist durchdringend zu durchfeuchten
Pro Gang 100l bei Alleebäumen, Hochstämmen und Solitären
Bemessungsgrundlage: 8 Wässerungsgänge.

**01.08.0007 Gehölz wässern**
Gehölz wässern. Wassermenge jeWässerungsgang und Pflanze nach Unterlagen der AG. Wasser liefern. Abgerechnet wird die eingebrachte Wassermenge.
Menge: 112,000 m3

### Abschnitt 02 Ersatzbepflanzung 2026 UI Land

#### Unterabschnitt 02.00 Baustelleneinrichtung

**02.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**02.00.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

#### Unterabschnitt 02.01 Verkehrssicherung

**02.01.0001 Verk.sich. kürzerer Dauer durchf.**
*** Pauschalposition
Verkehrssicherung an Arbeitstellen von kürzerer Dauer aufstellen, vorhalten, beseitigen, warten und betreiben. Vorübergehende Sicherungsmaßnahmen durchführen.
Nach RSA, Regelplan ´CI/5`und VZ Plan Radweg/I außerorts und 'BI/6` innerorts.
Für stationäre Arbeitstellen.
Dauer der Verkehrsführung über 4 Std. bis 8 Std.
Bei Tageslicht.
Für die Bauphase´gilt für die gesamte Bepflanzung`
Menge: 1,000 Psch

**02.01.0002 Verk.sich. kürzerer Dauer durchf.**
*** Pauschalposition
Verkehrssicherung an Arbeitstellen von kürzerer Dauer aufstellen, vorhalten, beseitigen, warten und betreiben. Vorübergehende Sicherungsmaßnahmen durchführen.
Nach RSA, Regelplan ´CII/2` außerorts und 'BIV/2` innerorts.
Für stationäre Arbeitstellen.
Dauer der Verkehrsführung über 4 Std. bis 8 Std.
Bei Tageslicht.
Für die Fertigstellungspflege 'gilt für sämtliche Pflege- und Wässerungsgänge während der Fertigstellungspflege'.
Menge: 1,000 Psch

**02.01.0003 Verk.sich. kürzerer Dauer durchf.**
*** Pauschalposition
Verkehrssicherung an Arbeitstellen von kürzerer Dauer aufstellen, vorhalten, beseitigen, warten und betreiben. Vorübergehende Sicherungsmaßnahmen durchführen.
Nach RSA, Regelplan ´CII/2` außerorts und 'BIV/2` innerorts.
Für stationäre Arbeitstellen.
Dauer der Verkehrsführung über 4 Std. bis 8 Std.
Bei Tageslicht.
Für die Entwicklungspflege im 1. Pflegejahr 'sämtliche Pflege- und Wässerungsgänge'
Menge: 1,000 Psch

**02.01.0004 Verk.sich. kürzerer Dauer durchf.**
*** Pauschalposition
Verkehrssicherung an Arbeitstellen von kürzerer Dauer aufstellen, vorhalten, beseitigen, warten und betreiben. Vorübergehende Sicherungsmaßnahmen durchführen.
Nach RSA, Regelplan ´CII/2` außerorts und 'BIV/2` innerorts.
Für stationäre Arbeitstellen.
Dauer der Verkehrsführung über 4 Std. bis 8 Std.
Bei Tageslicht.
Für die Entwicklungspflege im 2. Pflegejahr 'sämtliche Pflege- und Wässerungsgänge'
Menge: 1,000 Psch

#### Unterabschnitt 02.02 Baustellen vor-/nachbereitung

*Hinweis: Hinweis zur OZ 02.02.0001.*
Größe der Mähfläche an den Baumstandorten 2,0m*2,0m

**02.02.0001 Vegetationsfläche mähen Seitentrennstr.*Mähgut Verw. AN beseitigen**
StL-Nr. 211070180331
Vegetationsfläche vor Beginn der Pflanzarbeiten mähen.
Fläche = Seitentrennstreifen.
Mähgut nach Wahl des AN verwerten.
Abfall aufnehmen und beseitigen. Entsorgen wird gesondert vergütet.
Menge: 300,000 m2
Leistungsbereichkatalog: 107

**02.02.0002 Gehölze mit Ballen einschlagen H, Al, Sol**
StL-Nr. 2110730601
Gehölze mit Ballen oder Container übersichtlich, nach
Arten und Größen getrennt, einschlagen. Ballen/ Container allseitig mit lockerem Boden oder Mulchstoff umgeben. Gehölze im Einschlag feucht halten. Liefern der
Gehölze wird gesondert vergütet.
Gehölze = Hochstämme, Alleebäume und Solitärgehölze.
Menge: 75,000 St
Leistungsbereichkatalog: 107

**02.02.0003 Sonst. nicht gefähr. Abfall ents. 20 03 01*DepV=DK0 Wahl AN einr.*Verbleib elektr.**
StL-Nr. 24802460011911
Sonstigen, nicht gefährlichen Abfall nach
Unterlagen des AG laden, zur Entsorgungsanlage
befördern und entsorgen. Abrechnung nach
Wiegenachweisen.
Abfall = gemischte Siedlungsabfälle.
Abfallschlüssel = 20 03 01.
Zuordnungswert DepV = DK 0.
Abfall laden 'und abtransportieren'

Entsorgung nach Wahl des AN. Kosten der
Abfallentsorgung trägt der AN.
Verbleibsdokumentation nach Unterlagen des AG
führen. Dokumentation und Wiegenachweise nach
Abschluss dem AG elektronisch übergeben.
Menge: 0,500 t

#### Unterabschnitt 02.03 Materiallieferung

*Hinweis: Hinweis zur OZ 02.03.0001*
für die Pflanzung der Hochstämme
100l je Baumstandort

**02.03.0001 Miner. Bodenverb.stoff liefern Perlit*Körnung 2/5 mm lose anliefern**
StL-Nr. 211071065201
Mineralischen Bodenverbesserungsstoff liefern.
Bodenverbesserungsstoff = Perlit.
Körnung = 2/5 mm.
Lieferform = Lose. Abgerechnet wird nach Aufmaß auf dem
Fahrzeug auf der Baustelle.
Menge: 7,500 m3
Leistungsbereichkatalog: 107

*Hinweis: Hinweis zur OZ 02.03.0002*
für die Pflanzung der Hochstämme
30l je Baumstandort

**02.03.0002 Gütegesicherten Fertigkompost lief. Körnung 0-12 mm*lose anliefern**
StL-Nr. 2110710811
Gütegesicherten Fertigkompost aus sortenreinen Garten
und Parkabfällen sowie Bioabfällen, Rottegrad 4 bis 5,
zur Bodenverbesserung aufbereitet, homogen und
streufähig, liefern. Nachfolgende Qualitätsmerkmale
durch Untersuchungszeugnis einer vergleichbaren Probe,
nicht älter als drei Monate, belegen: pflanzenverträglich und hygienisch unbedenklich, pH-Wert 6,5
bis 8,5, C/N- Verhältnis max. 25:1, organische Substanz
min. 15 v.H. in Trockenmasse. Wassergehalt max. 45 v.H.
Körnung fein = 0 bis 12 mm.
Lieferform = Lose. Abgerechnet wird nach Aufmaß auf dem
Fahrzeug auf der Baustelle.
Menge: 2,250 m3
Leistungsbereichkatalog: 107

*Hinweis: Hinweis zur OZ 02.03.0003*
für die Pflanzung der Hochstämme
1,5 kg je Baumstandort

**02.03.0003 Wasserspeichergranulat Copolymer**
Wasserspeichergranulat als organisches Copolymer auf Kaliumsalzbasis
1,5 kg/Pflanzgrube

GEFA Produkte® Fabritz GmbH
STOCKOSORB®" oder gleichwertig
Menge: 112,500 kg

*Hinweis: Hinweis zur OZ 02.03.0004*
Düngung für die Pflanzung der Hochstämme:
2 kg je Baumstandort;
im 1. und 2. Entwicklungspflegejahr:
0,5 kg je Baumstandort und Düngergabe

**02.03.0004 Organischen Dünger liefern**
StL-Nr. 2110711099
Organischen Dünger liefern.
Organischer Dünger 'Beispielhafter Hersteller: Oscorna Hornamon Baumdünger, Organischer NPK-Dünger mit 6%N,4%P, 5%K oder gleichwertig.'
Menge: 225,000 kg
Leistungsbereichkatalog: 107

#### Unterabschnitt 02.04 Gehölzlieferung

**02.04.0001 Acer platanoides liefern Al 3xv mDb 16-18*VkG 1 HkG 800 01**
StL-Nr. 2684100308000101
Acer platanoides (Spitz-Ahorn) liefern.
Alleebaum, dreimal verpflanzt, mit Drahtballen, Stammumfang 16 bis 18 cm.
Vorkommensgebiet 1, Norddeutsches Tiefland.
Herkunftsgebiet Norddeutsches Tiefland, 800 01.
Menge: 18,000 St

**02.04.0002 Ulmus Hybride 'New Horizon' liefern Al 3xv mDb 16-18**
StL-Nr. 2684171902
Ulmus Hybride 'New Horizon' liefern.
Alleebaum, dreimal verpflanzt, mit Drahtballen, Stammumfang 16 bis 18 cm.
Menge: 17,000 St

**02.04.0003 Quercus petraea liefern Al 3xv mDb 16-18*VkG 1 HkG 818 03**
StL-Nr. 26841501100103
Quercus petraea (Trauben-Eiche) liefern.
Alleebaum, dreimal verpflanzt, mit Drahtballen, Stammumfang 16 bis 18 cm.
Vorkommensgebiet 1, Norddeutsches Tiefland.
Herkunftsgebiet Heide und Altmark, 818 03.
Menge: 22,000 St

**02.04.0004 Carpinus betulus liefern H 3xv mDb 16-18*VkG 1 HkG 806 01**
StL-Nr. 2684110516000101
Carpinus betulus (Hainbuche) liefern.
Hochstamm, dreimal verpflanzt, mit Drahtballen, Stammumfang 16 bis 18 cm.
Vorkommensgebiet 1, Norddeutsches Tiefland.
Herkunftsgebiet Nordwestdeutsches Tiefland, 806 01.
Menge: 18,000 St

#### Unterabschnitt 02.05 Pflanz-/ Saatarbeiten

**02.05.0001 Querschläge als Suchschachtung**
Suchaschachtung ausführen:
Aushub für Suchschachtungen (Querschläge zur Erkundung fremder Versorgungsleitungen und Bestimmung der Kabeltrassen in Handschachtung. Aushub nur nach Anordnung und angabe des AG.
Die Vorschriften der Versorgungsunternehmen müssen beachtet werden.
Kennzeichnung der Trassen Verläufe für den Zeitraum der Pflanzarbeiten.
Suchschachtung in Handschachtung ausheben und verfüllen..
Inklusive Bodenaushub, Sicherung der Baugrubenwände, verfüllen und verdichten der Baugrube.
Inklusive aller, zur zweifelsfreien Lagebestimmung erforderlichen Leistungen, Verkehrssicherung durchführen.
Aushub in Oberboden und Boden getrennt seitlich zwischenlagern inkl.
wiedereinbau an Ort und Stelle und  ggf. erforderlicher Wasserhaltungsabreiten.
Die Ausführung ist gegenüber den übrigen Erdarbeiten ggf. zeitlich vorgezogen, die gesonderte Anfahrt des Geräts ist mit einzukalkulieren.
Bodenklasse 3-5
Mittlere Grabenbreite: 1m
Aushubtiefe: bis 1,5 m
Abgerechnet wird nach Grabenaufmaß.
Menge: 3,000 m3

**02.05.0002 Hochstamm / Alleebaum pflanzen Hü.14-18,Sol.m.B.*Neigung 1:4-1:3 100x100x70 cm*unterer Astkranz Boden, DU 120 cm*Bodenverb.gesond. Sicherung Brett*Boden einplan.**
StL-Nr. 2110731841318111
Hochstamm, Alleebaum, Stammbusch oder Solitär pflanzen.
Pflanzschnitt durchführen. Pflanzloch herstellen.
Brauchbaren Boden wieder einbauen. Gehölz liefern wird
gesondert vergütet.
Hochstamm/Stammbusch, Stammumfang über 14 bis 18 cm,
Solitär mit Ballen/Container.
Pflanzung auf Böschung, Neigung 1:4 bis 1:3.
Pflanzloch 100 x 100 x 70 cm.
Unteren Astkranz entfernen.
Gießrand aus anstehendem Boden herstellen, Mindesthöhe
des Gießrandes über der Pflanzscheibe 20 cm, Durchmesser 120 cm.
Bodenverbesserungsstoffe nach Unterlagen des AG mit dem
brauchbaren Boden vermischen. Bodenverbesserungsstoffe
werden gesondert vergütet.
Bodensicherung der Pflanzscheiben talseitig, Höhe 40
cm, mit zwei Brettern, 100 x 20 x 2,5 cm und zwei
Pflöcken aus Holz, 100 cm lang, Zopfdurchmesser 8 bis
10 cm. Bretter an Pflöcken befestigen. Oberkante 10 cm
über Ballen.
Überschüssigen Boden seitlich einplanieren.
Menge: 30,000 St
Leistungsbereichkatalog: 107

**02.05.0003 Hochstamm / Alleebaum pflanzen Hü.14-18,Sol.m.B.*geschl. Grasnarbe 100x100x70 cm*unterer Astkranz Boden, DU 120 cm*Bodenverb.gesond. Boden einplan.**
StL-Nr. 2110731843318101
Hochstamm, Alleebaum, Stammbusch oder Solitär pflanzen.
Pflanzschnitt durchführen. Pflanzloch herstellen.
Brauchbaren Boden wieder einbauen. Gehölz liefern wird
gesondert vergütet.
Hochstamm/Stammbusch, Stammumfang über 14 bis 18 cm,
Solitär mit Ballen/Container.
Pflanzung auf Fläche mit geschlossener Grasnarbe.
Pflanzloch 100 x 100 x 70 cm.
Unteren Astkranz entfernen.
Gießrand aus anstehendem Boden herstellen, Mindesthöhe
des Gießrandes über der Pflanzscheibe 20 cm, Durchmesser 120 cm.
Bodenverbesserungsstoffe nach Unterlagen des AG mit dem
brauchbaren Boden vermischen. Bodenverbesserungsstoffe
werden gesondert vergütet.
Überschüssigen Boden seitlich einplanieren.
Menge: 45,000 St
Leistungsbereichkatalog: 107

*Hinweis: Hinweis zur OZ 02.05.0004*
Die Baumverankerung ist auf ebener Fläche sowie an Böschungen herzustellen.

**02.05.0004 Baumverankerung (Pfahlbock) herst. Dreibock bunt geschält*Querholz halbr. 1 Bindung/Pfahl*Baumgurt 50 mm**
StL-Nr. 2110734429111500
Baumverankerung als Pfahlbock herstellen. Pfähle gekegelt bzw. gefast und gespitzt, standfest einschlagen.
Pfahlbock mit drei Pfählen.
Pfahllänge '3,50 m, Zopfdurchmesser 8 bis 10 cm'

Pfahl aus Nadelholz bunt geschält.
Pfahlzöpfe durch Querhölzer seitlich verbinden, Pfahlverbindung = Halbrundholz geschält, Durchmesser = 50mm.
Eine Bindung je Pfahl.
Bindung = Baumgurt, 50 mm breit. Bindung am Pfahl annageln.
Menge: 75,000 St
Leistungsbereichkatalog: 107

*Hinweis: Hinweis zur OZ 02.05.0005*
Der Rindenschutz wird nur an den folgenden Baumarten benötigt:
Ahorn, Hainbuche, Eiche, Linde, Ulme, Erle

**02.05.0005 Rindenschutz herstellen StU bis 20 cm*Höhe bis 2,70 m Stammschutzfarbe**
StL-Nr. 211073521201
Rindenschutz herstellen.
Stammumfang bis 20 cm.
Schutzhöhe bis 2,70 m.
Schutz = Stammschutzfarbe, Mindesthaltbarkeit 5 Jahre.
Menge: 75,000 St
Leistungsbereichkatalog: 107

*Hinweis: Hinweis zur OZ 02.05.0006*
Pflanzscheibengröße:
Pflanzscheibendurchmesser resultiert aus gemulchter Pflanzscheibe sowie des aus Erde herzustellenden, cirka 120 cm breiten Gießrandes.

**02.05.0006 Pflanzscheibe mulchen Pflanzsch. DU 120*Nadelholzr. 10/40 Dicke 10 cm**
StL-Nr. 211073605102
Pflanzscheibe von Gehölz gleichmäßig dick mulchen.
Pflanzscheibengröße, Durchmesser = 120 cm.
Mulchstoff = Nadelholzrinde 10/40 mm, C/N-Verhältnis
>60.
Dicke der Mulchschicht = 10 cm.
Menge: 75,000 St
Leistungsbereichkatalog: 107

**02.05.0007 Ungeeigneten Boden beseitigen**
Ungeeigneten Boden, bei der erstellung der Pflanzgruben angefallen, aufnehmen und entsprechend den gesetzlichen Vorschriften auf einer zugelassenen Deponie entsorgen. Entsorgungskosten werden nicht gesondert vergütet. Abgerechnet wird nach Aufmaß auf dem Fahrzeug.
Menge: 1,000 m3

**02.05.0008 Austauschboden einbauen Boden liefern*Aufmaß Fahrzeug**
StL-Nr. 2110733622
Austauschboden nach Unterlagen des AG einbauen.
Austauschboden nach Unterlagen des AG liefern.
Abgerechnet wird nach Aufmaß auf dem Fahrzeug.
Menge: 1,000 m3
Leistungsbereichkatalog: 107

*Hinweis: Hinweis zu 02.05.0009*
Wurzelbereich ist durchdringend zu durchfeuchten
Pro Gang 100l bei Alleebäumen, Hochstämmen und
Solitären
Bemessungsgrundlage: 1 Wässerungsgänge.

**02.05.0009 Gehölz wässern**
Gehölz wässern. Wassermenge je Wässerungsgang und Pflanze nach Unterlagen des AG. Wasser liefern. Abgerechnet wird die eingebrachte Wassermenge.
Menge: 7,500 m3

#### Unterabschnitt 02.06 Fertigstellungspflege Bäume 1.Jahr

**02.06.0001 Einzelgehölz pflegen 1. Pflegegang*Fertigst.pflege Pflanzsch. jäten*Mulde, DU 120 cm Pfl.sch ü. 100 cm*Stamm u. Stock Bindung nachbess.*richten,entfernen**
StL-Nr. 2110761811144213
Hochstamm, Stammbusch, Solitärpflanze oder Heister in
Einzelstellung pflegen. Unerwünschter Aufwuchs nach
Wahl des AN verwerten.
Erster Pflegegang.
Während der Fertigstellungspflege.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 75,000 St
Leistungsbereichkatalog: 107

**02.06.0002 Einzelgehölz pflegen 2. Pflegegang*Fertigst.pflege Pflanzsch. jäten*Mulde, DU 120 cm Pfl.sch ü. 100 cm*Stamm u. Stock Bindung nachbess.*richten,entfernen**
StL-Nr. 2110761821144213
Hochstamm, Stammbusch, Solitärpflanze oder Heister in
Einzelstellung pflegen. Unerwünschter Aufwuchs nach
Wahl des AN verwerten.
Zweiter Pflegegang.
Während der Fertigstellungspflege.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 75,000 St
Leistungsbereichkatalog: 107

**02.06.0003 Einzelgehölz pflegen 3. Pflegegang*Fertigst.pflege Pflanzsch. jäten*Mulde, DU 120 cm Pfl.sch ü. 100 cm*Stamm u. Stock Bindung nachbess.*richten,entfernen**
StL-Nr. 2110761831144213
Hochstamm, Stammbusch, Solitärpflanze oder Heister in
Einzelstellung pflegen. Unerwünschter Aufwuchs nach
Wahl des AN verwerten.
Dritter Pflegegang.
Während der Fertigstellungspflege.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 75,000 St
Leistungsbereichkatalog: 107

*Hinweis: Hinweis zur OZ 02.06.0004*
Eichensplintkäferbehandlung an Eiche, PSM hat
nur noch eine Zulassung bis zum 30 September 2026, ist aber noch bis zum 31 März 2027 im Handel.
Restbestände dürfen bis zum 31 März 2028 eingesetzt werden.

**02.06.0004 Pflanzenschutzbeh. 1. Durchgang**
Pflanzenschutzbehandlung
Vorbeugende Behandlung gegen den Eichensplintkäfer.
Pflanzenschutzmittel liefern und Eichen-/ Birkenhochstämme gemäß Auflagen des zuständigen Pflanzenschutzamtes vollflächig bis zum Kronenansatz bzw. im Hauptastbereich streichen.
Das Einholen der erforderlichen Genehmigung beim zuständigen Pflanzenschutz ist Sache des AN.
1. Durchgang im Zeitraum von Mitte April bis Mitte Mai durchführen.
Die Kontrolle der Bestände und die terminlich optimale Durchführung liegt in der Verantwortung des AN. Der AG muss die Behandlung freigeben.
Der AG ist zusätzlich per Fax oder E-mail zu informieren.
Menge: 22,000 St

*Hinweis: Hinweis zur OZ 02.06.0005*
Wurzelbereich ist durchdringend zu durchfeuchten
Pro Gang 100l bei Alleebäumen, Hochstämmen und Solitären
Bemessungsgrundlage: 12 Wässerungsgänge.

**02.06.0005 Gehölz wässern**
Gehölz wässern. Wassermenge jeWässerungsgang und Pflanze nach Unterlagen der AG. Wasser liefern. Abgerechnet wird die eingebrachte Wassermenge.
Menge: 90,000 m3

#### Unterabschnitt 02.07 Entwicklungspflege Bäume 2.Jahr

**02.07.0001 Einzelgehölz pflegen 1. Pflegegang*E.-pflege 1. Jahr Pflanzsch. jäten*Mulde, DU 120 cm Pfl.sch ü. 100 cm*Stamm u. Stock Bindung nachbess.*richten,entfernen**
StL-Nr. 2110761812144213
Hochstamm, Stammbusch, Solitärpflanze oder Heister in
Einzelstellung pflegen. Unerwünschter Aufwuchs nach
Wahl des AN verwerten.
Erster Pflegegang.
Während der Entwicklungspflege im 1. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 75,000 St
Leistungsbereichkatalog: 107

**02.07.0002 Einzelgehölz pflegen 2. Pflegegang*E.-pflege 1. Jahr Pflanzsch. jäten*Mulde, DU 120 cm Pfl.sch ü. 100 cm*Stamm u. Stock Bindung nachbess.*richten,entfernen**
StL-Nr. 2110761822144213
Hochstamm, Stammbusch, Solitärpflanze oder Heister in
Einzelstellung pflegen. Unerwünschter Aufwuchs nach
Wahl des AN verwerten.
Zweiter Pflegegang.
Während der Entwicklungspflege im 1. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 75,000 St
Leistungsbereichkatalog: 107

**02.07.0003 Einzelgehölz pflegen 3. Pflegegang*E.-pflege 1. Jahr Pflanzsch. jäten*Mulde, DU 120 cm Pfl.sch ü. 100 cm*Stamm u. Stock Bindung nachbess.*richten,entfernen**
StL-Nr. 2110761832144213
Hochstamm, Stammbusch, Solitärpflanze oder Heister in
Einzelstellung pflegen. Unerwünschter Aufwuchs nach
Wahl des AN verwerten.
Dritter Pflegegang.
Während der Entwicklungspflege im 1. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 75,000 St
Leistungsbereichkatalog: 107

**02.07.0004 Baumpfahl liefern und austauschen**
Baumpfahl liefern und austauschen.
Baumpfahl als Ersatz liefern und anbringen.
Länge: 3,50m Zopfdurchmesser 8-10cm.
Benötigtes Material für eine neue Baumbindung und
das Anbringen der Halbhölzer ist in den EP mit
einzukalkulieren.
Entsorgung des ausgebauten Materials ist in den EP mit
einzukalkulieren und wird nicht gesondert vergütet.
Menge: 10,000 St

**02.07.0005 Dünger ausbringen organ. Dünger**
StL-Nr. 2110712600029999
Dünger ausbringen. Dünger liefern wird gesondert
vergütet.
Organischer Dünger, mind. 6 v.H. N.
Ausbringmenge '500 g/Gehölz'

Vegetation 'Alleebaum'
Menge: 37,500 kg
Leistungsbereichkatalog: 107

*Hinweis: Hinweis zur OZ 02.07.0006*
Eichensplintkäferbehandlung an Birke und Eiche, PSM hat
nur noch eine Zulassung bis September 2025, daher nur
noch 1 Durchgang im Streichverfahren erlaubt. Eine
Zulassungsverlängerung steht in Aussicht. Restbestände
dürfen gemäß Aufbrauchsfrist aufgebraucht werden.

**02.07.0006 Pflanzenschutzbeh. 1. Durchgang**
Pflanzenschutzbehandlung
Vorbeugende Behandlung gegen den Eichensplintkäfer.
Pflanzenschutzmittel liefern und Eichen-/ Birkenhochstämme gemäß Auflagen des zuständigen Pflanzenschutzamtes vollflächig bis zum Kronenansatz bzw. im Hauptastbereich streichen.
Das Einholen der erforderlichen Genehmigung beim zuständigen Pflanzenschutz ist Sache des AN.
1. Durchgang im Zeitraum von Mitte April bis Mitte Mai durchführen.
Die Kontrolle der Bestände und die terminlich optimale Durchführung liegt in der Verantwortung des AN. Der AG muss die Behandlung freigeben.
Der AG ist zusätzlich per Fax oder E-mail zu informieren.
Menge: 22,000 St

*Hinweis: Hinweis zur OZ 02.07.0007*
Wurzelbereich ist durchdringend zu durchfeuchten
Pro Gang 100l bei Alleebäumen, Hochstämmen und Solitären
Bemessungsgrundlage: 8 Wässerungsgänge.

**02.07.0007 Gehölz wässern**
Gehölz wässern. Wassermenge jeWässerungsgang und Pflanze nach Unterlagen der AG. Wasser liefern. Abgerechnet wird die eingebrachte Wassermenge.
Menge: 60,000 m3

#### Unterabschnitt 02.08 Entwicklungspflege Bäume 3.Jahr

**02.08.0001 Einzelgehölz pflegen 1. Pflegegang*E.-pflege 2. Jahr Pflanzsch. jäten*Mulde, DU 120 cm Pfl.sch ü. 100 cm*Stamm u. Stock Bindung nachbess.*richten,entfernen**
StL-Nr. 2110761813144213
Hochstamm, Stammbusch, Solitärpflanze oder Heister in
Einzelstellung pflegen. Unerwünschter Aufwuchs nach
Wahl des AN verwerten.
Erster Pflegegang.
Während der Entwicklungspflege im 2. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 75,000 St
Leistungsbereichkatalog: 107

**02.08.0002 Einzelgehölz pflegen 2. Pflegegang*E.-pflege 2. Jahr Pflanzsch. jäten*Mulde, DU 120 cm Pfl.sch ü. 100 cm*Stamm u. Stock Bindung nachbess.*richten,entfernen**
StL-Nr. 2110761823144213
Hochstamm, Stammbusch, Solitärpflanze oder Heister in
Einzelstellung pflegen. Unerwünschter Aufwuchs nach
Wahl des AN verwerten.
Zweiter Pflegegang.
Während der Entwicklungspflege im 2. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 75,000 St
Leistungsbereichkatalog: 107

**02.08.0003 Einzelgehölz pflegen 3. Pflegegang*E.-pflege 2. Jahr Pflanzsch. jäten*Mulde, DU 120 cm Pfl.sch ü. 100 cm*Stamm u. Stock Bindung nachbess.*richten,entfernen**
StL-Nr. 2110761833144213
Hochstamm, Stammbusch, Solitärpflanze oder Heister in
Einzelstellung pflegen. Unerwünschter Aufwuchs nach
Wahl des AN verwerten.
Dritter Pflegegang.
Während der Entwicklungspflege im 2. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 75,000 St
Leistungsbereichkatalog: 107

**02.08.0004 Baumverankerung entfernen Dreibock*Verank. Verw. AN**
StL-Nr. 2110762431
Baumverankerung einschl. Bindung entfernen.
Verankerung = Dreibock.
Verankerung nach Wahl des AN verwerten.
Menge: 75,000 St
Leistungsbereichkatalog: 107

**02.08.0005 Dünger ausbringen organ. Dünger**
StL-Nr. 2110712600029999
Dünger ausbringen. Dünger liefern wird gesondert
vergütet.
Organischer Dünger, mind. 6 v.H. N.
Ausbringmenge '500 g/Gehölz'

Vegetation 'Alleebaum'
Menge: 37,500 kg
Leistungsbereichkatalog: 107

**02.08.0006 Erziehungsschn. an Jungbaum durchf.*Baumhöhe ü. 4-6 m Stammh. ü. 2,2-3m*Kronen-DU ü. 2-3m 50 cm aufasten*geschnitten Leittrieb freist.**
StL-Nr. 2110772892222301
Erziehungs-/Aufbauschnitt an Jungbaum durchführen. Gattung, Art und Sorte nach Unterlagen des AG. Konkurrenztriebe sowie starke, nicht deutlich untergeordnete Äste
(größer 50 v.H. des Stammdurchmessers in Höhe des
Schnittes) und Zwiesel entfernen. Seitenäste der Vorkrone einkürzen. Schnittführung auf Astring. Sich reibende, kreuzende und nach innen wachsende Triebe sowie
abgestorbenes Holz in der Endkrone entfernen. Stamm-
und Stockaustriebe entfernen. Abgerechnet wird nach
Stück Baum. Schnittgut nach Wahl des AN verwerten.
Baumstandort 'Straßenseitenraum'

Baumhöhe über 4,00 m bis 6,00 m.
Stammhöhe über 2,20 m bis 3,00 m.
Kronendurchmesser über 2,00 m bis 3,00 m.
Krone um 50 cm aufasten, Schnitt auf Astring.
Pflegezustand = Schnittmaßnahmen regelmäßig durchgeführt.
Leittrieb freistellen.
Menge: 75,000 St
Leistungsbereichkatalog: 107

*Hinweis: Hinweis zur OZ 02.08.0007*
Wurzelbereich ist durchdringend zu durchfeuchten
Pro Gang 100l bei Alleebäumen, Hochstämmen und Solitären
Bemessungsgrundlage: 8 Wässerungsgänge.

**02.08.0007 Gehölz wässern**
Gehölz wässern. Wassermenge jeWässerungsgang und Pflanze nach Unterlagen der AG. Wasser liefern. Abgerechnet wird die eingebrachte Wassermenge.
Menge: 60,000 m3

### Abschnitt 03 Ersatzbepflanzung L171 Visselhövede

#### Unterabschnitt 03.00 Baustelleneinrichtung

**03.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**03.00.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

#### Unterabschnitt 03.01 Verkehrssicherung

**03.01.0001 Verk.sich. kürzerer Dauer durchf.**
*** Pauschalposition
Verkehrssicherung an Arbeitstellen von kürzerer Dauer aufstellen, vorhalten, beseitigen, warten und betreiben. Vorübergehende Sicherungsmaßnahmen durchführen.
Nach RSA, Regelplan 'BI/6`und VZ Plan Radweg/I innerorts.
Für stationäre Arbeitstellen.
Dauer der Verkehrsführung über 4 Std. bis 8 Std.
Bei Tageslicht.
Für die Bauphase´gilt für die gesamte Bepflanzung`
Menge: 1,000 Psch

**03.01.0002 Verk.sich. kürzerer Dauer durchf.**
*** Pauschalposition
Verkehrssicherung an Arbeitstellen von kürzerer Dauer aufstellen, vorhalten, beseitigen, warten und betreiben. Vorübergehende Sicherungsmaßnahmen durchführen.
Nach RSA, Regelplan ´CII/2` und 'BIV/2`.
Für stationäre Arbeitstellen.
Dauer der Verkehrsführung über 4 Std. bis 8 Std.
Bei Tageslicht.
Für die Fertigstellungspflege 'gilt für sämtliche Pflege- und Wässerungsgänge während der Fertigstellungspflege'.
Menge: 1,000 Psch

**03.01.0003 Verk.sich. kürzerer Dauer durchf.**
*** Pauschalposition
Verkehrssicherung an Arbeitstellen von kürzerer Dauer aufstellen, vorhalten, beseitigen, warten und betreiben. Vorübergehende Sicherungsmaßnahmen durchführen.
Nach RSA, Regelplan ´CII/2` und 'BIV/2`.
Für stationäre Arbeitstellen.
Dauer der Verkehrsführung über 4 Std. bis 8 Std.
Bei Tageslicht.
Für die Entwicklungspflege im 1. Pflegejahr 'sämtliche Pflege- und Wässerungsgänge'
Menge: 1,000 Psch

**03.01.0004 Verk.sich. kürzerer Dauer durchf.**
*** Pauschalposition
Verkehrssicherung an Arbeitstellen von kürzerer Dauer aufstellen, vorhalten, beseitigen, warten und betreiben. Vorübergehende Sicherungsmaßnahmen durchführen.
Nach RSA, Regelplan ´CII/2`und 'BIV/2`.
Für stationäre Arbeitstellen.
Dauer der Verkehrsführung über 4 Std. bis 8 Std.
Bei Tageslicht.
Für die Entwicklungspflege im 2. Pflegejahr 'sämtliche Pflege- und Wässerungsgänge'
Menge: 1,000 Psch

#### Unterabschnitt 03.02 Baustellen vor-/nachbereitung

*Hinweis: Hinweis zur OZ 03.02.0001.*
Größe der Mähfläche an den Baumstandorten 2,0m*2,0m

**03.02.0001 Vegetationsfläche mähen Seitentrennstr.*Mähgut Verw. AN beseitigen**
StL-Nr. 211070180331
Vegetationsfläche vor Beginn der Pflanzarbeiten mähen.
Fläche = Seitentrennstreifen.
Mähgut nach Wahl des AN verwerten.
Abfall aufnehmen und beseitigen. Entsorgen wird gesondert vergütet.
Menge: 12,000 m2
Leistungsbereichkatalog: 107

**03.02.0002 Gehölze mit Ballen einschlagen H, Al, Sol**
StL-Nr. 2110730601
Gehölze mit Ballen oder Container übersichtlich, nach
Arten und Größen getrennt, einschlagen. Ballen/ Container allseitig mit lockerem Boden oder Mulchstoff umgeben. Gehölze im Einschlag feucht halten. Liefern der
Gehölze wird gesondert vergütet.
Gehölze = Hochstämme, Alleebäume und Solitärgehölze.
Menge: 3,000 St
Leistungsbereichkatalog: 107

**03.02.0003 Sonst. nicht gefähr. Abfall ents. 20 03 01*DepV=DK0 Wahl AN einr.*Verbleib elektr.**
StL-Nr. 24802460011911
Sonstigen, nicht gefährlichen Abfall nach
Unterlagen des AG laden, zur Entsorgungsanlage
befördern und entsorgen. Abrechnung nach
Wiegenachweisen.
Abfall = gemischte Siedlungsabfälle.
Abfallschlüssel = 20 03 01.
Zuordnungswert DepV = DK 0.
Abfall laden 'und abtransportieren'

Entsorgung nach Wahl des AN. Kosten der
Abfallentsorgung trägt der AN.
Verbleibsdokumentation nach Unterlagen des AG
führen. Dokumentation und Wiegenachweise nach
Abschluss dem AG elektronisch übergeben.
Menge: 0,500 t

#### Unterabschnitt 03.03 Materiallieferung

*Hinweis: Hinweis zur OZ 03.03.0001*
für die Pflanzung der Hochstämme
100l je Baumstandort

**03.03.0001 Miner. Bodenverb.stoff liefern Perlit*Körnung 2/5 mm lose anliefern**
StL-Nr. 211071065201
Mineralischen Bodenverbesserungsstoff liefern.
Bodenverbesserungsstoff = Perlit.
Körnung = 2/5 mm.
Lieferform = Lose. Abgerechnet wird nach Aufmaß auf dem
Fahrzeug auf der Baustelle.
Menge: 0,300 m3
Leistungsbereichkatalog: 107

*Hinweis: Hinweis zur OZ 03.03.0002*
für die Pflanzung der Hochstämme
30l je Baumstandort

**03.03.0002 Gütegesicherten Fertigkompost lief. Körnung 0-12 mm*lose anliefern**
StL-Nr. 2110710811
Gütegesicherten Fertigkompost aus sortenreinen Garten
und Parkabfällen sowie Bioabfällen, Rottegrad 4 bis 5,
zur Bodenverbesserung aufbereitet, homogen und
streufähig, liefern. Nachfolgende Qualitätsmerkmale
durch Untersuchungszeugnis einer vergleichbaren Probe,
nicht älter als drei Monate, belegen: pflanzenverträglich und hygienisch unbedenklich, pH-Wert 6,5
bis 8,5, C/N- Verhältnis max. 25:1, organische Substanz
min. 15 v.H. in Trockenmasse. Wassergehalt max. 45 v.H.
Körnung fein = 0 bis 12 mm.
Lieferform = Lose. Abgerechnet wird nach Aufmaß auf dem
Fahrzeug auf der Baustelle.
Menge: 0,090 m3
Leistungsbereichkatalog: 107

*Hinweis: Hinweis zur OZ 03.03.0003*
für die Pflanzung der Hochstämme
1,5 kg je Baumstandort

**03.03.0003 Wasserspeichergranulat Copolymer**
Wasserspeichergranulat als organisches Copolymer auf Kaliumsalzbasis
1,5 kg/Pflanzgrube

GEFA Produkte® Fabritz GmbH
STOCKOSORB®" oder gleichwertig
Menge: 4,500 kg

*Hinweis: Hinweis zur OZ 03.03.0004*
Düngung für die Pflanzung der Hochstämme:
2 kg je Baumstandort;
im 1. und 2. Entwicklungspflegejahr:
0,5 kg je Baumstandort und Düngergabe

**03.03.0004 Organischen Dünger liefern**
StL-Nr. 2110711099
Organischen Dünger liefern.
Organischer Dünger 'Beispielhafter Hersteller: Oscorna Hornamon Baumdünger, Organischer NPK-Dünger mit 6%N,4%P, 5%K oder gleichwertig.'
Menge: 9,000 kg
Leistungsbereichkatalog: 107

#### Unterabschnitt 03.04 Gehölzlieferung

**03.04.0001 Tilia cordata liefern Al 3xv mDb 16-18*Greenspire VkG 1*HkG 823 01**
StL-Nr. 2684170308020101
Tilia cordata (Winter-Linde) liefern.
Alleebaum, dreimal verpflanzt, mit Drahtballen, Stammumfang 16 bis 18 cm.
Sorte = 'Greenspire'.
Vorkommensgebiet 1, Norddeutsches Tiefland.
Herkunftsgebiet Nordwestdeutsches Tiefland, 823 01.
Menge: 3,000 St

#### Unterabschnitt 03.05 Pflanz-/ Saatarbeiten

**03.05.0001 Querschläge als Suchschachtung**
Suchaschachtung ausführen:
Aushub für Suchschachtungen (Querschläge zur Erkundung fremder Versorgungsleitungen und Bestimmung der Kabeltrassen in Handschachtung. Aushub nur nach Anordnung und angabe des AG.
Die Vorschriften der Versorgungsunternehmen müssen beachtet werden.
Kennzeichnung der Trassen Verläufe für den Zeitraum der Pflanzarbeiten.
Suchschachtung in Handschachtung ausheben und verfüllen..
Inklusive Bodenaushub, Sicherung der Baugrubenwände, verfüllen und verdichten der Baugrube.
Inklusive aller, zur zweifelsfreien Lagebestimmung erforderlichen Leistungen, Verkehrssicherung durchführen.
Aushub in Oberboden und Boden getrennt seitlich zwischenlagern inkl.
wiedereinbau an Ort und Stelle und  ggf. erforderlicher Wasserhaltungsabreiten.
Die Ausführung ist gegenüber den übrigen Erdarbeiten ggf. zeitlich vorgezogen, die gesonderte Anfahrt des Geräts ist mit einzukalkulieren.
Bodenklasse 3-5
Mittlere Grabenbreite: 1m
Aushubtiefe: bis 1,5 m
Abgerechnet wird nach Grabenaufmaß.
Menge: 1,000 m3

**03.05.0002 Hochstamm / Alleebaum pflanzen Hü.14-18,Sol.m.B.*geschl. Grasnarbe 100x100x70 cm*unterer Astkranz Boden, DU 120 cm*Bodenverb.gesond. Boden einplan.**
StL-Nr. 2110731843318101
Hochstamm, Alleebaum, Stammbusch oder Solitär pflanzen.
Pflanzschnitt durchführen. Pflanzloch herstellen.
Brauchbaren Boden wieder einbauen. Gehölz liefern wird
gesondert vergütet.
Hochstamm/Stammbusch, Stammumfang über 14 bis 18 cm,
Solitär mit Ballen/Container.
Pflanzung auf Fläche mit geschlossener Grasnarbe.
Pflanzloch 100 x 100 x 70 cm.
Unteren Astkranz entfernen.
Gießrand aus anstehendem Boden herstellen, Mindesthöhe
des Gießrandes über der Pflanzscheibe 20 cm, Durchmesser 120 cm.
Bodenverbesserungsstoffe nach Unterlagen des AG mit dem
brauchbaren Boden vermischen. Bodenverbesserungsstoffe
werden gesondert vergütet.
Überschüssigen Boden seitlich einplanieren.
Menge: 3,000 St
Leistungsbereichkatalog: 107

*Hinweis: Hinweis zur OZ 03.05.0003*
Die Baumverankerung ist auf ebener Fläche sowie an Böschungen herzustellen.

**03.05.0003 Baumverankerung (Pfahlbock) herst. Dreibock bunt geschält*Querholz halbr. 1 Bindung/Pfahl*Baumgurt 50 mm**
StL-Nr. 2110734429111500
Baumverankerung als Pfahlbock herstellen. Pfähle gekegelt bzw. gefast und gespitzt, standfest einschlagen.
Pfahlbock mit drei Pfählen.
Pfahllänge '3,50 m, Zopfdurchmesser 8 bis 10 cm'

Pfahl aus Nadelholz bunt geschält.
Pfahlzöpfe durch Querhölzer seitlich verbinden, Pfahlverbindung = Halbrundholz geschält, Durchmesser = 50mm.
Eine Bindung je Pfahl.
Bindung = Baumgurt, 50 mm breit. Bindung am Pfahl annageln.
Menge: 3,000 St
Leistungsbereichkatalog: 107

*Hinweis: Hinweis zur OZ 03.05.0004*
Der Rindenschutz wird nur an den folgenden Baumarten benötigt:
Bergahorn, Hainbuche, Eiche, Linde, Ulme, Erle

**03.05.0004 Rindenschutz herstellen StU bis 20 cm*Höhe bis 2,70 m Stammschutzfarbe**
StL-Nr. 211073521201
Rindenschutz herstellen.
Stammumfang bis 20 cm.
Schutzhöhe bis 2,70 m.
Schutz = Stammschutzfarbe, Mindesthaltbarkeit 5 Jahre.
Menge: 3,000 St
Leistungsbereichkatalog: 107

*Hinweis: Hinweis zur OZ 03.05.0005*
Pflanzscheibengröße:
Pflanzscheibendurchmesser resultiert aus gemulchter Pflanzscheibe sowie des aus Erde herzustellenden, cirka 120 cm breiten Gießrandes.

**03.05.0005 Pflanzscheibe mulchen Pflanzsch. DU 120*Nadelholzr. 10/40 Dicke 10 cm**
StL-Nr. 211073605102
Pflanzscheibe von Gehölz gleichmäßig dick mulchen.
Pflanzscheibengröße, Durchmesser = 120 cm.
Mulchstoff = Nadelholzrinde 10/40 mm, C/N-Verhältnis
>60.
Dicke der Mulchschicht = 10 cm.
Menge: 3,000 St
Leistungsbereichkatalog: 107

**03.05.0006 Ungeeigneten Boden beseitigen**
Ungeeigneten Boden, bei der erstellung der Pflanzgruben angefallen, aufnehmen und entsprechend den gesetzlichen Vorschriften auf einer zugelassenen Deponie entsorgen. Entsorgungskosten werden nicht gesondert vergütet. Abgerechnet wird nach Aufmaß auf dem Fahrzeug.
Menge: 0,500 m3

**03.05.0007 Austauschboden einbauen Boden liefern*Aufmaß Fahrzeug**
StL-Nr. 2110733622
Austauschboden nach Unterlagen des AG einbauen.
Austauschboden nach Unterlagen des AG liefern.
Abgerechnet wird nach Aufmaß auf dem Fahrzeug.
Menge: 0,500 m3
Leistungsbereichkatalog: 107

*Hinweis: Hinweis zur OZ 03.05.0008*
Wurzelbereich ist durchdringend zu durchfeuchten
Pro Gang 100l bei Alleebäumen, Hochstämmen und
Solitären
Bemessungsgrundlage: 1 Wässerungsgänge.

**03.05.0008 Gehölz wässern**
Gehölz wässern. Wassermenge je Wässerungsgang und Pflanze nach Unterlagen des AG. Wasser liefern. Abgerechnet wird die eingebrachte Wassermenge.
Menge: 0,300 m3

#### Unterabschnitt 03.06 Fertigstellungspflege Bäume 1.Jahr

**03.06.0001 Einzelgehölz pflegen 1. Pflegegang*Fertigst.pflege Pflanzsch. jäten*Mulde, DU 120 cm Pfl.sch ü. 100 cm*Stamm u. Stock Bindung nachbess.*richten,entfernen**
StL-Nr. 2110761811144213
Hochstamm, Stammbusch, Solitärpflanze oder Heister in
Einzelstellung pflegen. Unerwünschter Aufwuchs nach
Wahl des AN verwerten.
Erster Pflegegang.
Während der Fertigstellungspflege.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 3,000 St
Leistungsbereichkatalog: 107

**03.06.0002 Einzelgehölz pflegen 2. Pflegegang*Fertigst.pflege Pflanzsch. jäten*Mulde, DU 120 cm Pfl.sch ü. 100 cm*Stamm u. Stock Bindung nachbess.*richten,entfernen**
StL-Nr. 2110761821144213
Hochstamm, Stammbusch, Solitärpflanze oder Heister in
Einzelstellung pflegen. Unerwünschter Aufwuchs nach
Wahl des AN verwerten.
Zweiter Pflegegang.
Während der Fertigstellungspflege.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 3,000 St
Leistungsbereichkatalog: 107

**03.06.0003 Einzelgehölz pflegen 3. Pflegegang*Fertigst.pflege Pflanzsch. jäten*Mulde, DU 120 cm Pfl.sch ü. 100 cm*Stamm u. Stock Bindung nachbess.*richten,entfernen**
StL-Nr. 2110761831144213
Hochstamm, Stammbusch, Solitärpflanze oder Heister in
Einzelstellung pflegen. Unerwünschter Aufwuchs nach
Wahl des AN verwerten.
Dritter Pflegegang.
Während der Fertigstellungspflege.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 3,000 St
Leistungsbereichkatalog: 107

*Hinweis: Hinweis zur OZ 03.06.0004*
Wurzelbereich ist durchdringend zu durchfeuchten
Pro Gang 100l bei Alleebäumen, Hochstämmen und Solitären
Bemessungsgrundlage: 12 Wässerungsgänge.

**03.06.0004 Gehölz wässern**
Gehölz wässern. Wassermenge jeWässerungsgang und Pflanze nach Unterlagen der AG. Wasser liefern. Abgerechnet wird die eingebrachte Wassermenge.
Menge: 3,600 m3

#### Unterabschnitt 03.07 Entwicklungspflege Bäume 2.Jahr

**03.07.0001 Einzelgehölz pflegen 1. Pflegegang*E.-pflege 1. Jahr Pflanzsch. jäten*Mulde, DU 120 cm Pfl.sch ü. 100 cm*Stamm u. Stock Bindung nachbess.*richten,entfernen**
StL-Nr. 2110761812144213
Hochstamm, Stammbusch, Solitärpflanze oder Heister in
Einzelstellung pflegen. Unerwünschter Aufwuchs nach
Wahl des AN verwerten.
Erster Pflegegang.
Während der Entwicklungspflege im 1. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 3,000 St
Leistungsbereichkatalog: 107

**03.07.0002 Einzelgehölz pflegen 2. Pflegegang*E.-pflege 1. Jahr Pflanzsch. jäten*Mulde, DU 120 cm Pfl.sch ü. 100 cm*Stamm u. Stock Bindung nachbess.*richten,entfernen**
StL-Nr. 2110761822144213
Hochstamm, Stammbusch, Solitärpflanze oder Heister in
Einzelstellung pflegen. Unerwünschter Aufwuchs nach
Wahl des AN verwerten.
Zweiter Pflegegang.
Während der Entwicklungspflege im 1. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 3,000 St
Leistungsbereichkatalog: 107

**03.07.0003 Einzelgehölz pflegen 3. Pflegegang*E.-pflege 1. Jahr Pflanzsch. jäten*Mulde, DU 120 cm Pfl.sch ü. 100 cm*Stamm u. Stock Bindung nachbess.*richten,entfernen**
StL-Nr. 2110761832144213
Hochstamm, Stammbusch, Solitärpflanze oder Heister in
Einzelstellung pflegen. Unerwünschter Aufwuchs nach
Wahl des AN verwerten.
Dritter Pflegegang.
Während der Entwicklungspflege im 1. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 3,000 St
Leistungsbereichkatalog: 107

**03.07.0004 Baumpfahl liefern und austauschen**
Baumpfahl liefern und austauschen.
Baumpfahl als Ersatz liefern und anbringen.
Länge: 3,50m Zopfdurchmesser 8-10cm.
Benötigtes Material für eine neue Baumbindung und
das Anbringen der Halbhölzer ist in den EP mit
einzukalkulieren.
Entsorgung des ausgebauten Materials ist in den EP mit
einzukalkulieren und wird nicht gesondert vergütet.
Menge: 1,000 St

**03.07.0005 Dünger ausbringen organ. Dünger**
StL-Nr. 2110712600029999
Dünger ausbringen. Dünger liefern wird gesondert
vergütet.
Organischer Dünger, mind. 6 v.H. N.
Ausbringmenge '500 g/Gehölz'

Vegetation 'Alleebaum'
Menge: 1,500 kg
Leistungsbereichkatalog: 107

*Hinweis: Hinweis zur OZ 03.07.0006*
Wurzelbereich ist durchdringend zu durchfeuchten
Pro Gang 100l bei Alleebäumen, Hochstämmen und Solitären
Bemessungsgrundlage: 8 Wässerungsgänge.

**03.07.0006 Gehölz wässern**
Gehölz wässern. Wassermenge jeWässerungsgang und Pflanze nach Unterlagen der AG. Wasser liefern. Abgerechnet wird die eingebrachte Wassermenge.
Menge: 2,400 m3

#### Unterabschnitt 03.08 Entwicklungspflege Bäume 3.Jahr

**03.08.0001 Einzelgehölz pflegen 1. Pflegegang*E.-pflege 2. Jahr Pflanzsch. jäten*Mulde, DU 120 cm Pfl.sch ü. 100 cm*Stamm u. Stock Bindung nachbess.*richten,entfernen**
StL-Nr. 2110761813144213
Hochstamm, Stammbusch, Solitärpflanze oder Heister in
Einzelstellung pflegen. Unerwünschter Aufwuchs nach
Wahl des AN verwerten.
Erster Pflegegang.
Während der Entwicklungspflege im 2. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 3,000 St
Leistungsbereichkatalog: 107

**03.08.0002 Einzelgehölz pflegen 2. Pflegegang*E.-pflege 2. Jahr Pflanzsch. jäten*Mulde, DU 120 cm Pfl.sch ü. 100 cm*Stamm u. Stock Bindung nachbess.*richten,entfernen**
StL-Nr. 2110761823144213
Hochstamm, Stammbusch, Solitärpflanze oder Heister in
Einzelstellung pflegen. Unerwünschter Aufwuchs nach
Wahl des AN verwerten.
Zweiter Pflegegang.
Während der Entwicklungspflege im 2. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 3,000 St
Leistungsbereichkatalog: 107

**03.08.0003 Einzelgehölz pflegen 3. Pflegegang*E.-pflege 2. Jahr Pflanzsch. jäten*Mulde, DU 120 cm Pfl.sch ü. 100 cm*Stamm u. Stock Bindung nachbess.*richten,entfernen**
StL-Nr. 2110761833144213
Hochstamm, Stammbusch, Solitärpflanze oder Heister in
Einzelstellung pflegen. Unerwünschter Aufwuchs nach
Wahl des AN verwerten.
Dritter Pflegegang.
Während der Entwicklungspflege im 2. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 3,000 St
Leistungsbereichkatalog: 107

**03.08.0004 Baumverankerung entfernen Dreibock*Verank. Verw. AN**
StL-Nr. 2110762431
Baumverankerung einschl. Bindung entfernen.
Verankerung = Dreibock.
Verankerung nach Wahl des AN verwerten.
Menge: 3,000 St
Leistungsbereichkatalog: 107

**03.08.0005 Dünger ausbringen organ. Dünger**
StL-Nr. 2110712600029999
Dünger ausbringen. Dünger liefern wird gesondert
vergütet.
Organischer Dünger, mind. 6 v.H. N.
Ausbringmenge '500 g/Gehölz'

Vegetation 'Alleebaum'
Menge: 1,500 kg
Leistungsbereichkatalog: 107

**03.08.0006 Erziehungsschn. an Jungbaum durchf.*Baumhöhe ü. 4-6 m Stammh. ü. 2,2-3m*Kronen-DU ü. 2-3m 50 cm aufasten*geschnitten Leittrieb freist.**
StL-Nr. 2110772892222301
Erziehungs-/Aufbauschnitt an Jungbaum durchführen. Gattung, Art und Sorte nach Unterlagen des AG. Konkurrenztriebe sowie starke, nicht deutlich untergeordnete Äste
(größer 50 v.H. des Stammdurchmessers in Höhe des
Schnittes) und Zwiesel entfernen. Seitenäste der Vorkrone einkürzen. Schnittführung auf Astring. Sich reibende, kreuzende und nach innen wachsende Triebe sowie
abgestorbenes Holz in der Endkrone entfernen. Stamm-
und Stockaustriebe entfernen. Abgerechnet wird nach
Stück Baum. Schnittgut nach Wahl des AN verwerten.
Baumstandort 'Straßenseitenraum'

Baumhöhe über 4,00 m bis 6,00 m.
Stammhöhe über 2,20 m bis 3,00 m.
Kronendurchmesser über 2,00 m bis 3,00 m.
Krone um 50 cm aufasten, Schnitt auf Astring.
Pflegezustand = Schnittmaßnahmen regelmäßig durchgeführt.
Leittrieb freistellen.
Menge: 3,000 St
Leistungsbereichkatalog: 107

*Hinweis: Hinweis zur OZ 03.08.0007*
Wurzelbereich ist durchdringend zu durchfeuchten
Pro Gang 100l bei Alleebäumen, Hochstämmen und Solitären
Bemessungsgrundlage: 8 Wässerungsgänge.

**03.08.0007 Gehölz wässern**
Gehölz wässern. Wassermenge jeWässerungsgang und Pflanze nach Unterlagen der AG. Wasser liefern. Abgerechnet wird die eingebrachte Wassermenge.
Menge: 2,400 m3
